# FIEBDC-3

- Propiedad del archivo: SOFT S.A.
- Formato: FIEBDC-3/2002
- Programa: Presto 8.8
- Fecha de los precios: 27/11/2019
- Divisa: EUR

## P01 MATERIALES PARA ESTRUCTURAS

### P01M Madera

#### P01MT Tablas

**P01MT010** m³ Madera laminada encolada (material)
Precio: 847.03
Descripción y prescripciones técnicas:
Madera laminada encolada homogénea de abeto, clase resistente GL-24h y clase E1 en emisión de formaldehído según UNE-EN 14080; para clase de uso 1 según UNE-EN 335, con protección frente a agentes bióticos que se corresponde con la clase de penetración NP1 según UNE-EN 351-1, con acabado cepillado.

**P01MT020** m³ Madera aserrada (material)
Precio: 481.5
Descripción y prescripciones técnicas:
Madera aserrada de pino silvestre, clase resistente C18 según UNE-EN 338 y UNE-EN 1912, calidad estructural MEG según UNE 56544; para clase de uso 1 según UNE-EN 335, con protección frente a agentes bióticos que se corresponde con la clase de penetración NP1 según UNE-EN 351-1, con acabado cepillado.

#### P01MB Tableros

##### P01MBM Tablero de fibras densidad media (MDF)

**P01MBM010** m² Tablero MDF hidrofugado espesor 25 mm (material)
Precio: 21.67
Tablero de madera de densidad media (MDF), hidrofugado, para uso en ambiente húmedos, de dimensiones 2440x1220 mm y 25 mm de espesor, según UNE-EN 312.

**P01MBM020** m² Tablero MDF hidrofugado espesor 30 mm (material)
Precio: 26.34
Tablero de madera de densidad media (MDF), hidrofugado, para uso en ambiente húmedos, de dimensiones 2440x1220 mm y 30 mm de espesor, según UNE-EN 312.

##### P01MBO Tablero de partículas orientadas (OSB)

**P01MBO010** m² Panel OSB 4 PUR espesor 22 mm (material)
Precio: 12.43
Descripción y prescripciones técnicas:
Tablero hidrófugo OBS 4 compuesto de particulas de madera largas y orientadas, de uso estructural de altas prestaciones en ambiente húmedo, de 22 mm de espesor, medidas 2500x1250 mm, densidad 650 kg/m³, clase de reacción al fuego D-s2,d0 (EN 13986), libre de formaldehido, 100% sostenible, 100% con residuos de madera, fabricado de conformidad con las normas europeas aplicables EN 300/ EN 13986.
Emisiones a la atmósfera: 20 mg/Nm3
Consumo de recursos y energía: ELECTRICIDAD 260 Kw/m3; CALOR 1000 MJ/m3; USO DEL AGUA: 300 m3 agua/m3 producto

##### P01MBC Tablero contralaminado de madera (CLT)

**P01MBC010** m² Tablero contralaminado de madera (CLT) espesor 300 mm (material)
Precio: 159.55
Descripción y prescripciones técnicas:
Panel contralaminado de madera (CLT) de 260 mm de espesor, formado por tres capas de tablas de madera, encoladas con adhesivo sin urea-formaldehído, con capas sucesivas perpendiculares entre sí y disposición transversal de las tablas en las capas exteriores, acabado superficial calidad no vista en ambas caras, de madera de abeto rojo y pino silvestre, clase de servicio 1 y 2, según UNE-EN 1995-1-1, Euroclase D-s2, d0 de reacción al fuego, conductividad térmica 0,13 W/(mK), densidad 490 kg/m³, calor específico 1600 J/kgK, factor de resistencia a la difusión del vapor de agua 20, contenido de humedad a la entrega del 12% (+/- 2%), clase resistente C24 y módulo de elasticidad paralelo de 12500 N/mm².

##### P01MBP Tablero de paja

**P01MBP010** m² Tablero de paja espesor 60 mm (material)
Precio: 0
Tablero prensado a alta temperatura y a una elevada presión a partir de paja de trigo sin la utilización de aglutinantes y pegado con cartón reciclado, espesor 60 mm, dimensiones (LxH) 800x1200 mm, con una conductividad térmica de 0,099 W/mK (UNE EN 12667), densidad de 379 kg/m3 (UNE EN 12667), gramaje medio 22 kg/m2, factor de resistenciaal vapor de agua µ 9,7(EN 12086) y clase resistente al fuego E.
Durante la fabricación surge una cantidad de CO2 superior a la que se almacena directamente en el material durante el crecimiento, la cosecha, etc., garantizando al tablero un valor de CO2 negativo. 100% reciclable.

### P01A Acero

#### P01AA Acero inoxidable austenítico

**P01AA010** kg Acero inoxidable en perfiles laminados (material)
Precio: 2.69
Acero inoxidable austenítico aleado con cromo, níquel y bajo contenido de carbono, de designación 1.4301 (AISI 304L), para estructuras, en perfiles laminados tipo L, redondo, cuadrado, rectangular, hexagonal, plancha, trabajado en taller y colocado en obra. Altamente resistente contra la corrosión intergranular y oxidación. Densidad 7.9 g/cm³, modulo elasticidad 193,000 N/mm², conductividad térmica a 20/100ºC 15/16 W/m K.
Composición química: C = 0.08%*, Si = 1.00%, Mn = 2.00%, Cr 18% - 20%*, Ni 8% 10,5%* Según UNE-EN 10088-1:2006 Aceros inoxidables. Parte 1: Relación de aceros inoxidables.
Impactos ambientales:
Consumo energético: 30,506 MJ
CO2: 1,676 Kg
Materia prima: 100 %
Post reciclaje: 0 %

**P01AA020** kg Acero inoxidable en perfiles conformados redondo, cuadrado o rec (material)
Precio: 5.15
Acero inoxidable austenítico aleado con cromo, níquel y bajo contenido de carbono, de designación 1.4301 (AISI 304L), para estructuras, en perfiles conformados tipo redondo, cuadrado, rectangular, trabajado en taller y colocado en obra con soldadura. Altamente resistente contra la corrosión intergranular. Densidad 7.9 g/cm³, modulo elasticidad 193,000 N/mm², conductividad térmica a 20/100ºC 15/16 W/m K.
Composición química: C = 0.08%*, Si = 1.00%, Mn = 2.00%, Cr 18% - 20%*, Ni 8% 10,5%*. Según normativa UNE-EN 10088-1:2006 Aceros inoxidables. Parte 1: Relación de aceros inoxidables.
Impactos ambientales:
Consumo energético: 71,181 MJ
CO2: 3,91 Kg
Materia prima: 100 %
Post reciclaje: 0 %

#### P01AD Acero inoxidable dúplex

**P01AD010** kg Acero inoxidable dúplex EN 1.4462 X2CrNiMoN22-5-3 (material)
Precio: 8.4
Acero inoxidabe dúplex, designación EN 1.4462 X2CrNiMoN22-5-3, compuesto por ferrita y austenita en relación aproximada de 50:50, para intercambiadores de calor, sistemas de tubería y obra civil. Características mecánicas > 500 N/mm2. Densidad de 7,8 kg/dm3, conductividad térmica 15 W/mK. Sumistrado de acuerdo a los requrimientos de la normativa EN 1.4462, EN 10088-2 y EN 10028-7.

#### P01AP Acero inoxidable endurecido por precipitación

**P01AP010** kg Acero inoxidable endurecido por precipitación (material)
Precio: 15.77
Acero inoxidable endurecido por precipitación (ph) obtenidos con tratamientos térmicos y colada continua vertical o mediante colada de lingotes. de alta resistencia mecánica, térmica y química. Gran resistencia el estrés y corrosión.

#### P01AR Acero reciclado

**P01AR010** kg Acero reciclado (material)
Precio: 0
Descripción y prescripciones técnicas:

### P01U Alumino

#### P01UV Aluminio virgen
Descripción y prescripciones técnicas:
Alumino virgen, conductividad térmica 118 - 174 W/m.°C y densidad 2550-2900 kg/m3
Indicadores de impactos ambientales y de uso de recursos en etapa de producto A1-A3:
Uso total de la energía primaria renovable (energía primaria y recursos de energía primaria renovable utilizada como materia prima) : 5,74E+02 MJ, valor calorífico neto
Uso total de la energía primaria no renovable (energía primaria y recursos de energía primaria renovable utilizada como materia prima): 3,04E+03 MJ, valor calorífico neto
Uso de combustibles secundarios renovables: 0,00E+00 MJ, valor calorífico neto
Uso de combustibles secundarios no renovables: 0,00E+00 MJ, valor calorífico neto
Uso de materiales secundarios: 1,87E+00 kg
Uso neto de recursos de agua dulce: 9,66E-01 m3
Potencial de calentamiento global: 1,69E+02 kg CO2 eq
Residuos peligrosos eliminados: 3,37E-02 kg
Residuos no peligrosos eliminados: 1,07E+02 kg
Componentes para su reutilización: 0,00E+00 kg
Materiales para el reciclaje: 3,14E+00 kg
Materiales para valorización energética (recuperación de energía): 0,00E+00 kg
Energía exportada: 0,00E+00 Mj por vector energético
Energía incorporada: 218 MJ/kg
Carbono incorporado: 11,5 kgCO2/kg

**P01UV010** m² Placa de aluminio prelacado de 0,50 mm de espesor (material)
Precio: 36.57
Placa de aluminio prelacado de 0,50 mm de espesor R-814 (T24), en color blanco, con 4 cantos rebajados para estructura semivista. con un coeficiente de absorción acústica ponderado <= 0,75 según UNE-EN ISO 11654 y con reacción al fuego B-s1,d0.

#### P01UR Aluminio reciclado

### P01C Cementos comunes

**P010CP010** t Cemento portland: CEM I 42,5 R a granel (material)
Precio: 93.03
Descripción y prescripciones técnicas:
Cemento común tipo Cemento Portland: CEM I 42,5 R a granel
Indicadores de impactos ambientales, uso de recursos y categoría de residuos en etapa de producto A1-A3*:
Uso total de la energía primaria renovable (energía primaria y recursos de energía primaria renovable utilizada como materia prima) : 2,46E+02 MJ, valor calorífico neto
Uso total de la energía primaria no renovable (energía primaria y recursos de energía primaria renovable utilizada como materia prima): 6,49E+03 MJ, valor calorífico neto
Uso de combustibles secundarios renovables: 1,71E+02 MJ, valor calorífico neto
Uso de combustibles secundarios no renovables: 3,17E+02 MJ, valor calorífico neto
Uso de materiales secundarios: 2,99E+01 kg
Uso neto de recursos de agua dulce: 1,81E+02 m3
Potencial de calentamiento global: 8,84E+02 kg CO2 eq
Residuos peligrosos eliminados: 1,94E-02 kg
Residuos no peligrosos eliminados: 1,90E-02 kg
Componentes para su reutilización: 0,00E+00 kg
Materiales para el reciclaje: 0,00E+00 kg
Materiales para valorización energética (recuperación de energía): 2,01E-02 kg
Energía exportada: 0,00E+00 Mj por vector energético
*Declaraciones elaboradas según las Reglas de Categoría de Producto de Cementos basadas en los módulos de información definidos en la Norma UNE-EN 15804.

**P010CP020** t Cemento portland con adiciones: CEM II/B-M 32,5 R en sacos (material)
Precio: 106.83
Descripción y prescripciones técnicas:
Cemento Portland con adiciones: CEM II/B-M 32,5 R en sacos.
Indicadores de impactos ambientales, uso de recursos y categoría de residuos en etapa de producto A1-A3*:
Uso total de la energía primaria renovable (energía primaria y recursos de energía primaria renovable utilizada como materia prima): 2,46E+02 MJ, valor calorífico neto
Uso total de la energía primaria no renovable (energía primaria y recursos de energía primaria renovable utilizada como materia prima): 6,49E+03 MJ, valor calorífico neto
Uso de combustibles secundarios renovables: 1,71E+02 MJ, valor calorífico neto
Uso de combustibles secundarios no renovables: 3,17E+02 MJ, valor calorífico neto
Uso de materiales secundarios: 2,99E+01 kg
Uso neto de recursos de agua dulce: 1,81E+02 m3
Potencial de calentamiento global: 7,52E+02 kg CO2 eq
Residuos peligrosos eliminados: 5,95E-02 kg
Residuos no peligrosos eliminados: 1,46E-01 kg
Componentes para su reutilización: 0,00E+00 kg
Materiales para el reciclaje: 2,05E-01 kg
Materiales para valorización energética (recuperación de energía): 2,26E+00 kg
Energía exportada: 0,00E+00 Mj por vector energético
*Declaraciones elaboradas según las Reglas de Categoría de Producto de Cementos basadas en los módulos de información definidos en la Norma UNE-EN 15804.

**P010CP030** t Cemento de alto horno: CEM III B 32,5 N SR/BC en sacos (material)
Precio: 93.89
Descripción y prescripciones técnicas:
Cemento Portland con escorias de horno alto, SULFURORRESISTENTE: CEM III B 32,5 N SR/BC en sacos.
Indicadores de impactos ambientales, uso de recursos y categoría de residuos en etapa de producto A1-A3*:
Uso total de la energía primaria renovable (energía primaria y recursos de energía primaria renovable utilizada como materia prima) en etapa de producto A1-A2: 2 1,95E+02 MJ, valor calorífico neto
Uso total de la energía primaria no renovable (energía primaria y recursos de energía primaria renovable utilizada como materia prima): en etapa de producto A1-A2: 6,49E+03 MJ, valor calorífico neto
Uso de combustibles secundarios renovables: 7,31E+01 MJ, valor calorífico neto
Uso de combustibles secundarios no renovables: 1,33 E+02 MJ, valor calorífico neto
Uso de materiales secundarios: 1,30 E+01 kg
Uso neto de recursos de agua dulce: 1,80 E+02 m3
Potencial de calentamiento global: 4,17E+02 kg CO2 eq
Residuos peligrosos eliminados: 5,20 E-02 kg
Residuos no peligrosos eliminados: 1,36E-01 kg
Componentes para su reutilización: 0,00E+00 kg
Materiales para el reciclaje: 2,05E-01 kg
Materiales para valorización energética (recuperación de energía): 1,55E+00 kg
Energía exportada: 0,00E+00 Mj por vector energético
*Declaraciones elaboradas según las Reglas de Categoría de Producto de Cementos basadas en los módulos de información definidos en la Norma UNE-EN 15804.

**P010CP040** t Cemento puzolanico: CEM IV en sacos (material)
Precio: 171.65
Descripción y prescripciones técnicas:
Cemento puzolánico: CEM IV
Indicadores de impactos ambientales, uso de recursos y categoría de residuos en etapa de producto A1-A3*:
Uso total de la energía primaria renovable (energía primaria y recursos de energía primaria renovable utilizada como materia prima): 1,60E+02 MJ, valor calorífico neto
Uso total de la energía primaria no renovable (energía primaria y recursos de energía primaria renovable utilizada como materia prima): 4,35E+03 MJ, valor calorífico neto
Uso de combustibles secundarios renovables: 1,08E+02 MJ, valor calorífico neto
Uso de combustibles secundarios no renovables: 1,97E+02 MJ, valor calorífico neto
Uso de materiales secundarios: 1,94 E+01 kg
Uso neto de recursos de agua dulce: 1,80 E+02 m3
Potencial de calentamiento global: 5,72E+02 kg CO2 eq
Residuos peligrosos eliminados: 5,56E-02 kg
Residuos no peligrosos eliminados: 1,26E-01 kg
Componentes para su reutilización: 0,00E+00 kg
Materiales para el reciclaje: 2,06E-01 kg
Materiales para valorización energética (recuperación de energía): 1,79E+00 kg
Energía exportada: 0,00E+00 Mj por vector energético
*Declaraciones elaboradas según las Reglas de Categoría de Producto de Cementos basadas en los módulos de información definidos en la Norma UNE-EN 15804.

**P010CP050** t Cemento compuesto: CEM V en sacos (material)
Precio: 121.82
Descripción y prescripciones técnicas:
Cemento compuesto: CEM V
Indicadores de impactos ambientales, uso de recursos y categoría de residuos en etapa de producto A1-A3*:
Uso total de la energía primaria renovable (energía primaria y recursos de energía primaria renovable utilizada como materia prima): 1,85E+02 MJ, valor calorífico neto
Uso total de la energía primaria no renovable (energía primaria y recursos de energía primaria renovable utilizada como materia prima): 3,99E+03 MJ, valor calorífico neto
Uso de combustibles secundarios renovables: 9,12E+01 MJ, valor calorífico neto
Uso de combustibles secundarios no renovables: 1,67E+02 MJ, valor calorífico neto
Uso de materiales secundarios: 1,61E+01 kg
Uso neto de recursos de agua dulce: 1,80 E+02 m3
Potencial de calentamiento global: 5,02E+02 kg CO2 eq
Residuos peligrosos eliminados: 5,41E-02 kg
Residuos no peligrosos eliminados: 1,33E-01 kg
Componentes para su reutilización: 0,00E+00 kg
Materiales para el reciclaje: 2,05E-01 kg
Materiales para valorización energética (recuperación de energía): 1,76E+00 kg
Energía exportada: 0,00E+00 Mj por vector energético
*Declaraciones elaboradas según las Reglas de Categoría de Producto de Cementos basadas en los módulos de información definidos en la Norma UNE-EN 15804.

### P01B Cementos blancos

**P01BB010** t Cemento blanco tipo I (material)
Precio: 157.03
Descripción y prescripciones técnicas:
Cemento blanco BL-I/22,5 en sacos
Indicadores de impactos ambientales, uso de recursos y categoría de residuos en etapa de producto A1-A3*:
Uso total de la energía primaria renovable (energía primaria y recursos de energía primaria renovable utilizada como materia prima) : 3,14E+02 MJ, valor calorífico neto
Uso total de la energía primaria no renovable (energía primaria y recursos de energía primaria renovable utilizada como materia prima): 7,26E+03 MJ, valor calorífico neto
Uso de combustibles secundarios renovables: 3,87E-01 MJ, valor calorífico neto
Uso de combustibles secundarios no renovables: 3,48E+00 MJ, valor calorífico neto
Uso de materiales secundarios: 1,73E+01 kg
Uso neto de recursos de agua dulce: 1,04E+04 m3
Potencial de calentamiento global: 1,15E+03 kg CO2 eq
Residuos peligrosos eliminados: 6,31E-02 kg
Residuos no peligrosos eliminados: 1,80E-01 kg
Componentes para su reutilización: 0,00E+00 kg
Materiales para el reciclaje: 2,05E-01 kg
Materiales para valorización energética (recuperación de energía): 3,41E+00 kg
Energía exportada: 0,00E+00 Mj por vector energético
*Declaraciones elaboradas según las Reglas de Categoría de Producto de Cementos basadas en los módulos de información definidos en la Norma UNE-EN 15804.

**P01BB020** t Cemento blanco tipo II (material)
Precio: 175.72
Descripción y prescripciones técnicas:
Cemento blaco BL-II/22,5 en sacos
Indicadores de impactos ambientales, uso de recursos y categoría de residuos en etapa de producto A1-A3*:
Uso total de la energía primaria renovable (energía primaria y recursos de energía primaria renovable utilizada como materia prima) : 6,26E+03 MJ, valor calorífico neto
Uso total de la energía primaria no renovable (energía primaria y recursos de energía primaria renovable utilizada como materia prima): 6,26E+03 MJ, valor calorífico neto
Uso de combustibles secundarios renovables: 3,34E-01 MJ, valor calorífico neto
Uso de combustibles secundarios no renovables: 3,01E+00 MJ, valor calorífico neto
Uso de materiales secundarios: 1,46E+01 kg
Uso neto de recursos de agua dulce: 1,04E+04 m3
Potencial de calentamiento global: 2 9,71E+02 kg CO2 eq
Residuos peligrosos eliminados: 6,00E-02 kg
Residuos no peligrosos eliminados: 2,05E-01 kg
Componentes para su reutilización: 0,00E+00 kg
Materiales para el reciclaje: 2,05E-01 kg
Materiales para valorización energética (recuperación de energía): 3,41E+00 kg
Energía exportada: 0,00E+00 Mj por vector energético
*Declaraciones elaboradas según las Reglas de Categoría de Producto de Cementos basadas en los módulos de información definidos en la Norma UNE-EN 15804.

## P02 MATERIALES DE AISLAMIENTO

### P02O Aislamiento origen sintético orgánico

#### P02OE Aislamiento espuma de poliestireno expandido (EPS)

**P02OE010** m² Panel EPS espesor 20 mm (material)
Precio: 2.83
Panel de aislamiento térmico espuma de poliestireno expandido (EPS) con estructura de celdas cerradas rellena con aire (98% aire y 2% poliestireno) para aislamiento de muros, cubiertas, cámaras de cerramiento, techos, fachadas exterior-SATE y equipos de edificación e instalaciones, de 20 mm de espesor, dimensiones máximas (LxH) 1000 x 500 mm, con una conductividad térmica de 0.036 W/mK (UNE EN 12667), densidad de 25 kg/m3 (UNE EN 12667) y resistencia térmica 0.51 m2K/W (UNE EN 12667), transmisión del vapor de agua µ 30-70 (EN 12086), reacción al fuego euroclase E - F (UNE-EN 13501-1), con marcado CE de acuerdo con la norma UNE EN 13163. Material reciclable.
Indicadores de impactos ambientales:
Energía incorporada: 95,72 MJ/kg
Carbono incorporado: 3,14 kgCO2/kg
Consumo de agua: 0,012 m3/kg

**P02OE020** m² Panel EPS espesor 30 mm (material)
Precio: 4.24
Panel de aislamiento térmico espuma de poliestireno expandido (EPS) con estructura de celdas cerradas rellena con aire (98% aire y 2% poliestireno) para aislamiento de muros, cubiertas inclinadas, cámaras de cerramiento, techos, fachadas exterior-SATE y equipos de edificación e instalaciones, de 30 mm de espesor, dimensiones máximas (LxH) 1000 x 500 mm con una conductividad térmica de 0.036 W/mK (UNE EN 12667), densidad de 25 kg/m3 (UNE EN 12667) y resistencia térmica 0,76 m2K/W (UNE EN 12667), transmisión del vapor de agua µ 30-70 (EN 12086), reacción al fuego euroclase E - F (UNE-EN 13501-1), marcado CE de acuerdo con la norma UNE EN 13163. Material reciclabe.
Indicadores de impactos ambientales:
Energía incorporada: 95,72 MJ/kg
Carbono incorporado: 3,14 kgCO2/kg
Consumo de agua: 0,012 m3/kg

**P02OE030** m² Panel EPS espesor 40 mm (material)
Precio: 5.66
Panel de aislamiento térmico espuma de poliestireno expandido (EPS) con estructura de celdas cerradas rellena con aire (98% aire y 2% poliestireno) para aislamiento de muros, cubiertas inclinadas, cámaras de cerramiento, fachadas exterior-SATE, techos y equipos de edificación e instalaciones, de 40 mm de espesor, dimensiones máximas (LxH) 1000 x 500 mm con una conductividad térmica de 0.036 W/mK (UNE EN 12667), densidad de 25 kg/m3 (UNE EN 12667) y resistencia térmica 1,02 m2K/W (UNE EN 12667), transmisión del vapor de agua µ 30-70 (EN 12086), reacción al fuego euroclase E - F (UNE-EN 13501-1), marcado CE de acuerdo con la norma UNE EN 13163. Material reciclabe.
Indicadores de impactos ambientales:
Energía incorporada: 95,72 MJ/kg
Carbono incorporado: 3,14 kgCO2/kg
Consumo de agua: 0,012 m3/kg

**P02OE040** m² Panel EPS espesor 50 mm (material)
Precio: 7.07
Panel de aislamiento térmico espuma de poliestireno expandido (EPS) con estructura de celdas cerradas rellena con aire (98% aire y 2% poliestireno) para aislamiento de muros, cubiertas inclinadas, cámaras de cerramiento, techos, fachadas exterior-SATE y equipos de edificación e instalaciones, de 50 mm de espesor, dimensiones máximas (LxH) 1000 x 500 mm con una conductividad térmica de 0.036 W/mK (UNE EN 12667), densidad de 25 kg/m3 (UNE EN 12667) y resistencia térmica 1,28 m2K/W (UNE EN 12667), transmisión del vapor de agua µ 30-70 (EN 12086), reacción al fuego euroclase E - F (UNE-EN 13501-1), con marcado CE de acuerdo con la norma UNE EN 13163. Material reciclabe.
Indicadores de impactos ambientales:
Energía incorporada: 95,72 MJ/kg
Carbono incorporado: 3,14 kgCO2/kg
Consumo de agua: 0,012 m3/kg

**P02OE050** m² Panel EPS espesor 60 mm (material)
Precio: 8.49
Panel de aislamiento térmico espuma de poliestireno expandido (EPS) con estructura de celdas cerradas rellena con aire (98% aire y 2% poliestireno) para aislamiento de muros, cubiertas, cámaras de cerramiento, techos, fachadas exterior-SATE y equipos de edificación e instalaciones, de 60 mm de espesor, dimensiones máximas (LxH) 1000 x 500 mm con una conductividad térmica de 0.036 W/mK (UNE EN 12667), densidad de 25 kg/m3 (UNE EN 12667) y resistencia térmica 1,53 m2K/W (UNE EN 12667), transmisión del vapor de agua µ 30-70 (EN 12086), reacción al fuego euroclase E - F (UNE-EN 13501-1), con marcado CE de acuerdo con la norma UNE EN 13163. Material reciclabe.
Indicadores de impactos ambientales:
Energía incorporada: 95,72 MJ/kg
Carbono incorporado: 3,14 kgCO2/kg
Consumo de agua: 0,012 m3/kg

**P02OE060** m² Panel EPS espesor 80 mm (material)
Precio: 11.31
Panel de aislamiento térmico espuma de poliestireno expandido (EPS) con estructura de celdas cerradas rellena con aire (98% aire y 2% poliestireno) para aislamiento de muros, cubiertas, cámaras de cerramiento, techos, fachadas exterior-SATE y equipos de edificación e instalaciones, de 80 mm de espesor, dimensiones máximas (LxH) 1000 x 500 mm con una conductividad térmica de 0.036 W/mK (UNE EN 12667), densidad de 25 kg/m3 (UNE EN 12667) y resistencia térmica 2,05 m2K/W (UNE EN 12667), transmisión del vapor de agua µ 30-70 (EN 12086), reacción al fuego euroclase E - F (UNE-EN 13501-1), con marcado CE de acuerdo con la norma UNE EN 13163. Material reciclabe.
Indicadores de impactos ambientales:
Energía incorporada: 95,72 MJ/kg
Carbono incorporado: 3,14 kgCO2/kg
Consumo de agua: 0,012 m3/kg

**P02OE070** m² Panel EPS espesor 100 mm (material)
Precio: 14.14
Panel de aislamiento térmico espuma de poliestireno expandido (EPS) con estructura de celdas cerradas rellena con aire (98% aire y 2% poliestireno) para aislamiento de muros, cubiertas, cámaras de cerramiento, techos, fachadas exterior-SATE y equipos de edificación e instalaciones, de 100 mm de espesor, dimensiones máximas (LxH) 1000 x 500 mm con una conductividad térmica de 0.036 W/mK (UNE EN 12667), densidad de 25 kg/m3 (UNE EN 12667) y resistencia térmica 2,56 m2K/W (UNE EN 12667), transmisión del vapor de agua µ 30-70 (EN 12086), reacción al fuego euroclase E - F (UNE-EN 13501-1), con marcado CE de acuerdo con la norma UNE EN 13163. Material reciclabe.
Indicadores de impactos ambientales:
Energía incorporada: 95,72 MJ/kg
Carbono incorporado: 3,14 kgCO2/kg
Consumo de agua: 0,012 m3/kg

**P02OE080** kg Aislamiento EPS a granel (material)
Precio: 10.69
Aislamiento térmico mediante derivado de perlas de EPS vírgenes, bolas rígidas de roca volcánica expandida y componentes aglomerantes naturales de 1-4 mm insuflado en seco para relleno de huecos en general a partir de 1,5 cm de espesor y elaboración de mezclas cementosas termoaislantes, no absorbente de agua, ignífugo e imputrescible. Densidad de 18-26 kg/m3 (UNE EN 12667), con una conductividad térmica de 0.040 W/mK (UNE EN 12667), resistencia a la difusión de vapor de agua µ 1 - 2. reacción al fuego euroclase E (UNE-EN 13501-1), con marcado CE de acuerdo con la norma UNE EN 13163. Material reciclabe.

#### P02OX Aislamiento poliestireno extruido (XPS)

**P02OX010** m² Panel XPS espesor 30 mm (material)
Precio: 9.06
Descripción y prescripciones técnicas:
Panel rígido de aislamiento térmico de espuma de poliestireno extruido (XPS), con estructura de celdas cerradas, con acabado lateral tipo recto, machiehembrado o media madera y superficie lisa o grabada, para cubiertas, suelos, ceramientos verticales y fachadas exterior-SATE, de 30 mm de espesor, dimensiones (LxH) 1250x600 mm, con una conductividad térmica de 0,032 W/mK (UNE EN 12667), densidad de 30-40 kg/m3 (UNE EN 12667) y resistencia térmica 0,95 m2K/W (UNE-EN 12667/12939), permeabilidad al vapor de agua permeabilidad/transmisión al vapor de agua µ 200 - 100 (EN 12086), permeabilidad al agua/absorción de agua a largo plazo = 0,7% (EN 12087), reacción al fuego Euroclase E (UNE-EN 13501-1). Marcado CE de acuerdo con la norma UNE EN 13163.
Indicadores de impactos ambientales:
Coste energético: 110,57 MJ/kg
Emisiones CO2: 16,32 kgCO2/kg
Indicadores de impactos ambientales, uso de recursos y categoría de residuos en etapa de producto A1-A3*:
Uso total de la energía primaria renovable (energía primaria y recursos de energía primaria renovable utilizada como materia prima) : 5,43E+00 MJ, valor calorífico neto
Uso total de la energía primaria no renovable (energía primaria y recursos de energía primaria renovable utilizada como materia prima): 4,06E+01 MJ, valor calorífico neto
Uso de combustibles secundarios renovables: 0,00E+00 MJ, valor calorífico neto
Uso de combustibles secundarios no renovables: 0,00E+00 MJ, valor calorífico neto
Uso de materiales secundarios: 1,87E+00 kg
Uso neto de recursos de agua dulce: 2,81E+02 m3
Potencial de calentamiento global: 2,32E+00 kg CO2 eq
Residuos peligrosos eliminados: 5,57E-03 kg
Residuos no peligrosos eliminados: 2,23E-01 kg
Componentes para su reutilización: 0,00E+00 kg
Materiales para el reciclaje: 5,58E+01 kg
Materiales para valorización energética (recuperación de energía): 0,00E+00 kg
Energía exportada: 0,00E+00 Mj por vector energético

**P02OX020** m² Panel XPS espesor 40 mm (material)
Precio: 12.08
Descripción y prescripciones técnicas:
Panel rígido de aislamiento térmico de espuma de poliestireno extruido (XPS), con estructura de celdas cerradas, con acabado lateral tipo recto, machiehembrado o media madera y superficie lisa o grabada, para cubiertas, suelos, ceramientos verticales y fachadas exterior-SATE de 40 mm de espesor, dimensiones (LxH) 1250x600 mm, con una conductividad térmica de 0,034 W/mK (UNE EN 12667), densidad de 30-40 kg/m3 (UNE EN 12667) y resistencia térmica 1,25 m2K/W (UNE-EN 12667/12939), permeabilidad al vapor de agua permeabilidad/transmisión al vapor de agua µ 200 - 100 (EN 12086), permeabilidad al agua/absorción de agua a largo plazo = 0,7% (EN 12087), reacción al fuego Euroclase E (UNE-EN 13501-1). Marcado CE de acuerdo con la norma UNE EN 13163.
Indicadores de impactos ambientales:
Coste energético: 147,42 MJ/kg
Emisiones CO2: 21,76 kgCO2/kg
Indicadores de impactos ambientales, uso de recursos y categoría de residuos en etapa de producto A1-A3*:
Uso total de la energía primaria renovable (energía primaria y recursos de energía primaria renovable utilizada como materia prima) : 5,43E+00 MJ, valor calorífico neto
Uso total de la energía primaria no renovable (energía primaria y recursos de energía primaria renovable utilizada como materia prima): 4,06E+01 MJ, valor calorífico neto
Uso de combustibles secundarios renovables: 0,00E+00 MJ, valor calorífico neto
Uso de combustibles secundarios no renovables: 0,00E+00 MJ, valor calorífico neto
Uso de materiales secundarios: 1,87E+00 kg
Uso neto de recursos de agua dulce: 2,81E+02 m3
Potencial de calentamiento global: 2,32E+00 kg CO2 eq
Residuos peligrosos eliminados: 5,57E-03 kg
Residuos no peligrosos eliminados: 2,23E-01 kg
Componentes para su reutilización: 0,00E+00 kg
Materiales para el reciclaje: 5,58E+01 kg
Materiales para valorización energética (recuperación de energía): 0,00E+00 kg
Energía exportada: 0,00E+00 Mj por vector energético

**P02OX030** m² Panel XPS espesor 50 mm (material)
Precio: 15.1
Descripción y prescripciones técnicas:
Panel rígido de aislamiento térmico de espuma de poliestireno extruido (XPS) con estructura de celdas cerradas, con acabado lateral tipo recto, machiehembrado o media madera y superficie lisa o grabada, para cubiertas, suelos, ceramientos verticales y fachadas exterior-SATE de 50 mm de espesor, dimensiones (LxH) 1250x600 mm, con una conductividad térmica de 0,034 W/mK (UNE EN 12667), densidad declarada de 30-40 kg/m3 (UNE EN 12667) y resistencia térmica 1,50 m2K/W (UNE-EN 12667/12939), permeabilidad al vapor de agua permeabilidad/transmisión al vapor de agua µ 200 - 100 (EN 12086), permeabilidad al agua/absorción de agua a largo plazo = 0,7% (EN 12087), reacción al fuego Euroclase E (UNE-EN 13501-1). Marcado CE de acuerdo con la norma UNE EN 13163.
Indicadores de impactos ambientales, uso de recursos y categoría de residuos en etapa de producto A1-A3*:
Uso total de la energía primaria renovable (energía primaria y recursos de energía primaria renovable utilizada como materia prima) : 5,43E+00 MJ, valor calorífico neto
Uso total de la energía primaria no renovable (energía primaria y recursos de energía primaria renovable utilizada como materia prima): 4,06E+01 MJ, valor calorífico neto
Uso de combustibles secundarios renovables: 0,00E+00 MJ, valor calorífico neto
Uso de combustibles secundarios no renovables: 0,00E+00 MJ, valor calorífico neto
Uso de materiales secundarios: 1,87E+00 kg
Uso neto de recursos de agua dulce: 2,81E+02 m3
Potencial de calentamiento global: 2,32E+00 kg CO2 eq
Residuos peligrosos eliminados: 5,57E-03 kg
Residuos no peligrosos eliminados: 2,23E-01 kg
Componentes para su reutilización: 0,00E+00 kg
Materiales para el reciclaje: 5,58E+01 kg
Materiales para valorización energética (recuperación de energía): 0,00E+00 kg
Energía exportada: 0,00E+00 Mj por vector energético

**P02OX040** m² Panel XPS espesor 60 mm (material)
Precio: 18.12
Descripción y prescripciones técnicas:
Panel rígido de aislamiento térmico de espuma de poliestireno extruido (XPS), con estructura de celdas cerradas, con acabado lateral tipo recto, machiehembrado o media madera y superficie lisa o grabada, para cubiertas, suelos, ceramientos verticales y fachadas exterior-SATE de 60 mm de espesor, dimensiones (LxH) 1250x600 mm, con una conductividad térmica de 0,034 W/mK (UNE EN 12667), densidad de 30-40 kg/m3 (UNE EN 12667) y resistencia térmica 1,80 m2K/W (UNE-EN 12667/12939), permeabilidad al vapor de agua permeabilidad/transmisión al vapor de agua µ 200 - 100 (EN 12086), permeabilidad al agua/absorción de agua a largo plazo = 0,7% (EN 12087), reacción al fuego Euroclase E (UNE-EN 13501-1). Marcado CE de acuerdo con la norma UNE EN 13163.
Indicadores de impactos ambientales:
Coste energético: 221,14 MJ/kg
Emisiones CO2: 32,64 kgCO2/kg
Indicadores de impactos ambientales, uso de recursos y categoría de residuos en etapa de producto A1-A3*:
Uso total de la energía primaria renovable (energía primaria y recursos de energía primaria renovable utilizada como materia prima) : 5,43E+00 MJ, valor calorífico neto
Uso total de la energía primaria no renovable (energía primaria y recursos de energía primaria renovable utilizada como materia prima): 4,06E+01 MJ, valor calorífico neto
Uso de combustibles secundarios renovables: 0,00E+00 MJ, valor calorífico neto
Uso de combustibles secundarios no renovables: 0,00E+00 MJ, valor calorífico neto
Uso de materiales secundarios: 1,87E+00 kg
Uso neto de recursos de agua dulce: 2,81E+02 m3
Potencial de calentamiento global: 2,32E+00 kg CO2 eq
Residuos peligrosos eliminados: 5,57E-03 kg
Residuos no peligrosos eliminados: 2,23E-01 kg
Componentes para su reutilización: 0,00E+00 kg
Materiales para el reciclaje: 5,58E+01 kg
Materiales para valorización energética (recuperación de energía): 0,00E+00 kg
Energía exportada: 0,00E+00 Mj por vector energético

**P02OX050** m² Panel XPS espesor 80 mm (material)
Precio: 24.16
Descripción y prescripciones técnicas:
Panel rígido de aislamiento térmico de espuma de poliestireno extruido (XPS), con estructura de celdas cerradas, con acabado lateral tipo recto o media madera y superficie lisa o grabada, para cubiertas, suelos, ceramientos verticales y fachadas exterior-SATE de 80 mm de espesor, dimensiones (LxH) 1250x600 mm, con una conductividad térmica de 0,036 W/mK (UNE EN 12667), densidad de 30-40 kg/m3 (UNE EN 12667) y resistencia térmica 2,30 m2K/W (UNE-EN 12667/12939), permeabilidad al vapor de agua permeabilidad/transmisión al vapor de agua µ 200 - 100(EN 12086), permeabilidad al agua/absorción de agua a largo plazo = 0,7% (EN 12087), reacción al fuego Euroclase E (UNE-EN 13501-1). Marcado CE de acuerdo con la norma UNE EN 13163.
Indicadores de impactos ambientales:
Coste energético: 294,84 MJ/kg
Emisiones CO2: 43,52 kgCO2/kg
Indicadores de impactos ambientales, uso de recursos y categoría de residuos en etapa de producto A1-A3*:
Uso total de la energía primaria renovable (energía primaria y recursos de energía primaria renovable utilizada como materia prima) : 5,43E+00 MJ, valor calorífico neto
Uso total de la energía primaria no renovable (energía primaria y recursos de energía primaria renovable utilizada como materia prima): 4,06E+01 MJ, valor calorífico neto
Uso de combustibles secundarios renovables: 0,00E+00 MJ, valor calorífico neto
Uso de combustibles secundarios no renovables: 0,00E+00 MJ, valor calorífico neto
Uso de materiales secundarios: 1,87E+00 kg
Uso neto de recursos de agua dulce: 2,81E+02 m3
Potencial de calentamiento global: 2,32E+00 kg CO2 eq
Residuos peligrosos eliminados: 5,57E-03 kg
Residuos no peligrosos eliminados: 2,23E-01 kg
Componentes para su reutilización: 0,00E+00 kg
Materiales para el reciclaje: 5,58E+01 kg
Materiales para valorización energética (recuperación de energía): 0,00E+00 kg
Energía exportada: 0,00E+00 Mj por vector energético

**P02OX060** m² Panel XPS espesor 100 mm (material)
Precio: 30.2
Descripción y prescripciones técnicas:
Panel rígido de aislamiento térmico de espuma de poliestireno extruido (XPS), con estructura de celdas cerradas, con acabado lateral tipo recto o media madera y superficie lisa o grabada, para cubiertas, suelos, ceramientos verticales y fachadas exterior-SATE, de 100 mm de espesor, dimensiones (LxH) 1250x600 mm, con una conductividad térmica de 0,038 W/mK (UNE EN 12667), densidad de 30-40 kg/m3 (UNE EN 12667) y resistencia térmica 2,80 m2K/W (UNE-EN 12667/12939), permeabilidad al vapor de agua permeabilidad/transmisión al vapor de agua µ 200 - 100 (EN 12086), permeabilidad al agua/absorción de agua a largo plazo = 0,7% (EN 12087). absorción de agua a largo plazo reacción al fuego Euroclase E (UNE-EN 13501-1). Marcado CE de acuerdo con la norma UNE EN 13163.
Indicadores de impactos ambientales:
Coste energético: 368,55 MJ/kg
Emisiones CO2: 54,40 kgCO2/kg
Indicadores de impactos ambientales, uso de recursos y categoría de residuos en etapa de producto A1-A3*:
Uso total de la energía primaria renovable (energía primaria y recursos de energía primaria renovable utilizada como materia prima) : 5,43E+00 MJ, valor calorífico neto
Uso total de la energía primaria no renovable (energía primaria y recursos de energía primaria renovable utilizada como materia prima): 4,06E+01 MJ, valor calorífico neto
Uso de combustibles secundarios renovables: 0,00E+00 MJ, valor calorífico neto
Uso de combustibles secundarios no renovables: 0,00E+00 MJ, valor calorífico neto
Uso de materiales secundarios: 1,87E+00 kg
Uso neto de recursos de agua dulce: 2,81E+02 m3
Potencial de calentamiento global: 2,32E+00 kg CO2 eq
Residuos peligrosos eliminados: 5,57E-03 kg
Residuos no peligrosos eliminados: 2,23E-01 kg
Componentes para su reutilización: 0,00E+00 kg
Materiales para el reciclaje: 5,58E+01 kg
Materiales para valorización energética (recuperación de energía): 0,00E+00 kg
Energía exportada: 0,00E+00 Mj por vector energético

#### P02OP Aislamiento poliuretano proyectado (PUR)

**P02OP010** m² Plancha de espuma de PUR 20 mm (material)
Precio: 3.13
Planchas de espuma rígida de poliuretano cortadas y mecanizadas a partir de un bloque del material (PUR) de celdas cerradas CCC4 (Contenido en Celda Cerrada >90%), para exterior e interior de cubiertas, paredes, techos y suelos, de 20 mm de espesor, dimensiones máximas (LxH) 2000 x 1000 mm, con una conductividad térmica de 0,026 W/mK (UNE EN 12667), densidad 40 kg/m3 (UNE EN 12667) y resistencia térmica 1,15 m2K/W (UNE-EN 12667/12939), permeabilidad al vapor de agua permeabilidad/transmisión al vapor de agua µ 60 (EN 12086),sin acabado exterior, reacción al fuego Euroclase AE (autoextinguible) (UNE-EN 13501-1). Marcado CE.
Indicadores de impactos ambientales:
Coste energético: 58,80 MJ/kg
Emisiones CO2: 8,68 kgCO2/kg

**P02OP020** m² Plancha de espuma de PUR 40 mm (material)
Precio: 4.16
Planchas de espuma rígida de poliuretano cortadas y mecanizadas a partir de un bloque del material (PUR) de celdas cerradas CCC4 (Contenido en Celda Cerrada >90%), proyectada in situ, para exterior e interior de cubiertas, paredes, techos y suelos, de 40 mm de espesor, con una conductividad térmica de 0,026 W/mK (UNE EN 12667), densidad 40 kg/m3 (UNE EN 12667) y resistencia térmica 1,50 m2K/W (UNE-EN 12667/12939), permeabilidad al vapor de agua permeabilidad/transmisión al vapor de agua µ 60 (EN 12086), sin acabado exterior, reacción al fuego Euroclase E (UNE-EN 13501-1). Marcado CE.
Indicadores de impactos ambientales:
Coste energético: 117,60 MJ/kg
Emisiones CO2: 17,36 kgCO2/kg

**P02OP030** m² Plancha de espuma de PUR 50 mm (material)
Precio: 5.1
Planchas de espuma rígida de poliuretano cortadas y mecanizadas a partir de un bloque del material (PUR) de celdas cerradas CCC4 (Contenido en Celda Cerrada >90%), proyectada in situ, para exterior e interior de cubiertas, paredes, techos y suelos, de 50 mm de espesor, con una conductividad térmica de 0,026 W/mK (UNE EN 12667), densidad 40 kg/m3 (UNE EN 12667) y resistencia térmica 1,90 m2K/W (UNE-EN 12667/12939), permeabilidad al vapor de agua permeabilidad/transmisión al vapor de agua µ 60 (EN 12086), sin acabado exterior, reacción al fuego Euroclase E (UNE-EN 13501-1). Marcado CE.
Indicadores de impactos ambientales:
Coste energético: 147,00 MJ/kg
Emisiones CO2: 21,70 kgCO2/kg

**P02OP040** m² Plancha de espuma de PUR 60 mm (material)
Precio: 5.58
Planchas de espuma rígida de poliuretano cortadas y mecanizadas a partir de un bloque del material (PUR) de celdas cerradas CCC4 (Contenido en Celda Cerrada >90%), proyectada in situ, para exterior e interior de cubiertas, paredes, techos y suelos, de 60 mm de espesor, con una conductividad térmica de 0,026 W/mK (UNE EN 12667), densidad 40 kg/m3 (UNE EN 12667) y resistencia térmica 2,30 m2K/W (UNE-EN 12667/12939), permeabilidad al vapor de agua permeabilidad/transmisión al vapor de agua µ 60 (EN 12086), sin acabado exterior, reacción al fuego Euroclase E (UNE-EN 13501-1). Marcado CE.
Indicadores de impactos ambientales:
Coste energético: 176,40 MJ/kg
Emisiones CO2: 26,04 kgCO2/kg

**P02OP050** m² Plancha de espuma de PUR 70 mm (material)
Precio: 6.05
Planchas de espuma rígida de poliuretano cortadas y mecanizadas a partir de un bloque del material (PUR) de celdas cerradas CCC4 (Contenido en Celda Cerrada >90%), proyectada in situ, para exterior e interior de cubiertas, paredes, techos y suelos, de 70 mm de espesor, con una conductividad térmica de 0,026 W/mK (UNE EN 12667), densidad 40 kg/m3 (UNE EN 12667) y resistencia térmica 2,65 m2K/W (UNE-EN 12667/12939), permeabilidad al vapor de agua permeabilidad/transmisión al vapor de agua µ 60 (EN 12086), sin acabado exterior, reacción al fuego Euroclase E (UNE-EN 13501-1). Marcado CE.
Indicadores de impactos ambientales:
Coste energético: 205,80 MJ/kg
Emisiones CO2: 30,38 kgCO2/kg

**P02OP060** m² Plancha de espuma de PUR 80 mm (material)
Precio: 6.52
Planchas de espuma rígida de poliuretano cortadas y mecanizadas a partir de un bloque del material (PUR) de celdas cerradas CCC4 (Contenido en Celda Cerrada >90%), proyectada in situ, para exterior e interior de cubiertas, paredes, techos y suelos, de 80 mm de espesor, con una conductividad térmica de 0,026 W/mK (UNE EN 12667), densidad 40 kg/m3 (UNE EN 12667) y resistencia térmica 3,05 m2K/W (UNE-EN 12667/12939), permeabilidad al vapor de agua permeabilidad/transmisión al vapor de agua µ 60 (EN 12086), sin acabado exterior, reacción al fuego Euroclase E (UNE-EN 13501-1). Marcado CE.
Indicadores de impactos ambientales:
Coste energético: 235,20 MJ/kg
Emisiones CO2: 34,72 kgCO2/kg

**P02OP070** m² Plancha de espuma de PUR 90 mm (material)
Precio: 7.09
Planchas de espuma rígida de poliuretano cortadas y mecanizadas a partir de un bloque del material (PUR) de celdas cerradas CCC4 (Contenido en Celda Cerrada >90%), proyectada in situ, para exterior e interior de cubiertas, paredes, techos y suelos, de 90 mm de espesor, con una conductividad térmica de 0,026 W/mK (UNE EN 12667), densidad 40 kg/m3 (UNE EN 12667) y resistencia térmica 3,45 m2K/W (UNE-EN 12667/12939), permeabilidad al vapor de agua permeabilidad/transmisión al vapor de agua µ 60 (EN 12086), sin acabado exterior, reacción al fuego Euroclase E (UNE-EN 13501-1). Marcado CE.
Indicadores de impactos ambientales:
Coste energético: 264,60MJ/kg
Emisiones CO2: 39,06 kgCO2/kg

**P02OP080** m² Plancha de espuma de PUR 100 mm (material)
Precio: 7.58
Planchas de espuma rígida de poliuretano cortadas y mecanizadas a partir de un bloque del material (PUR) de celdas cerradas CCC4 (Contenido en Celda Cerrada >90%), proyectada in situ, para exterior e interior de cubiertas, paredes, techos y suelos, de 100 mm de espesor, con una conductividad térmica de 0,026 W/mK (UNE EN 12667), densidad 40 kg/m3 (UNE EN 12667) y resistencia térmica 3,80 m2K/W (UNE-EN 12667/12939), permeabilidad al vapor de agua permeabilidad/transmisión al vapor de agua µ 60 (EN 12086), sin acabado exterior, reacción al fuego Euroclase E (UNE-EN 13501-1). Marcado CE.
Indicadores de impactos ambientales:
Coste energético: 294,00 MJ/kg
Emisiones CO2: 43,40 kgCO2/kg

**P02OP090** m² Plancha de espuma de PUR 110 mm (material)
Precio: 8.1
Planchas de espuma rígida de poliuretano cortadas y mecanizadas a partir de un bloque del material (PUR) de celdas cerradas CCC4 (Contenido en Celda Cerrada >90%), proyectada in situ, para exterior e interior de cubiertas, paredes, techos y suelos, de 110 mm de espesor, con una conductividad térmica de 0,026 W/mK (UNE EN 12667), densidad 40 kg/m3 (UNE EN 12667) y resistencia térmica 4,20 m2K/W (UNE-EN 12667/12939), permeabilidad al vapor de agua permeabilidad/transmisión al vapor de agua µ 60 (EN 12086), sin acabado exterior, reacción al fuego Euroclase E (UNE-EN 13501-1). Marcado CE.
Indicadores de impactos ambientales:
Coste energético: 329,40 MJ/kg
Emisiones CO2: 47,74 kgCO2/kg

**P02OP100** m² Plancha de espuma de PUR 120 mm (material)
Precio: 8.59
Planchas de espuma rígida de poliuretano cortadas y mecanizadas a partir de un bloque del material (PUR) de celdas cerradas CCC4 (Contenido en Celda Cerrada >90%), proyectada in situ, para exterior e interior de cubiertas, paredes, techos y suelos, de 120 mm de espesor, con una conductividad térmica de 0,026 W/mK (UNE EN 12667), densidad 40 kg/m3 (UNE EN 12667) y resistencia térmica 4,60 m2K/W (UNE-EN 12667/12939), permeabilidad al vapor de agua permeabilidad/transmisión al vapor de agua µ 60 (EN 12086),sin acabado exterior, reacción al fuego Euroclase E (UNE-EN 13501-1). Marcado CE.
Indicadores de impactos ambientales:
Coste energético: 352,80 MJ/kg
Emisiones CO2: 52,08 kgCO2/kg

**P02OP110** m² Plancha de espuma de PUR 130 mm (material)
Precio: 9.02
Planchas de espuma rígida de poliuretano cortadas y mecanizadas a partir de un bloque del material (PUR) de celdas cerradas CCC4 (Contenido en Celda Cerrada >90%), proyectada in situ, para exterior e interior de cubiertas, paredes, techos y suelos, de 130 mm de espesor, con una conductividad térmica de 0,026 W/mK (UNE EN 12667), densidad 40 kg/m3 (UNE EN 12667) y resistencia térmica 5,00 m2K/W (UNE-EN 12667/12939), permeabilidad al vapor de agua permeabilidad/transmisión al vapor de agua µ 60 (EN 12086),sin acabado exterior, reacción al fuego Euroclase E (UNE-EN 13501-1). Marcado CE.
Indicadores de impactos ambientales:
Coste energético: 382,20 MJ/kg
Emisiones CO2: 56,42 kgCO2/kg

**P02OP120** m² Plancha de espuma de PUR 140 mm (material)
Precio: 9.54
Planchas de espuma rígida de poliuretano cortadas y mecanizadas a partir de un bloque del material (PUR) de celdas cerradas CCC4 (Contenido en Celda Cerrada >90%), proyectada in situ, para exterior e interior de cubiertas, paredes, techos y suelos, de 140 mm de espesor, con una conductividad térmica de 0,026 W/mK (UNE EN 12667), densidad 40 kg/m3 (UNE EN 12667) y resistencia térmica 5,35 m2K/W (UNE-EN 12667/12939), permeabilidad al vapor de agua permeabilidad/transmisión al vapor de agua µ 60 (EN 12086),sin acabado exterior, reacción al fuego Euroclase E (UNE-EN 13501-1). Marcado CE.
Indicadores de impactos ambientales:
Coste energético: 411,6 MJ/kg
Emisiones CO2: 60,76 kgCO2/kg

**P02OP130** m² Plancha de espuma de PUR 150 mm (material)
Precio: 10.13
Planchas de espuma rígida de poliuretano cortadas y mecanizadas a partir de un bloque del material (PUR) de celdas cerradas CCC4 (Contenido en Celda Cerrada >90%), proyectada in situ, para exterior e interior de cubiertas, paredes, techos y suelos, de 150 mm de espesor, con una conductividad térmica de 0,026 W/mK (UNE EN 12667), densidad 40 kg/m3 (UNE EN 12667) y resistencia térmica 5,75 m2K/W (UNE-EN 12667/12939), permeabilidad al vapor de agua permeabilidad/transmisión al vapor de agua µ 60 (EN 12086),sin acabado exterior, reacción al fuego Euroclase E (UNE-EN 13501-1). Marcado CE.
Indicadores de impactos ambientales:
Coste energético: 441,00 MJ/kg
Emisiones CO2: 65,10 kgCO2/kg

**P02OP140** m² Plancha de espuma de PUR 160 mm (material)
Precio: 10.54
Planchas de espuma rígida de poliuretano cortadas y mecanizadas a partir de un bloque del material (PUR) de celdas cerradas CCC4 (Contenido en Celda Cerrada >90%), proyectada in situ, para exterior e interior de cubiertas, paredes, techos y suelos, de 160 mm de espesor, con una conductividad térmica de 0,026 W/mK (UNE EN 12667), densidad 40 kg/m3 (UNE EN 12667) y resistencia térmica 6,15 m2K/W (UNE-EN 12667/12939), permeabilidad al vapor de agua permeabilidad/transmisión al vapor de agua µ 60 (EN 12086),sin acabado exterior, reacción al fuego Euroclase E (UNE-EN 13501-1). Marcado CE.
Indicadores de impactos ambientales:
Coste energético: 470,40 MJ/kg
Emisiones CO2: 69,44 kgCO2/kg

**P02OP150** m² Plancha de espuma de PUR 170 mm (material)
Precio: 11.13
Planchas de espuma rígida de poliuretano cortadas y mecanizadas a partir de un bloque del material (PUR) de celdas cerradas CCC4 (Contenido en Celda Cerrada >90%), proyectada in situ, para exterior e interior de cubiertas, paredes, techos y suelos, de 170 mm de espesor, con una conductividad térmica de 0,026 W/mK (UNE EN 12667), densidad 40 kg/m3 (UNE EN 12667) y resistencia térmica 6,50 m2K/W (UNE-EN 12667/12939), permeabilidad al vapor de agua permeabilidad/transmisión al vapor de agua µ 60 (EN 12086),sin acabado exterior, reacción al fuego Euroclase E (UNE-EN 13501-1). Marcado CE.
Indicadores de impactos ambientales:
Coste energético: 499,80 MJ/kg
Emisiones CO2: 73,78 kgCO2/kg

**P02OP160** m² Plancha de espuma de PUR 180 mm (material)
Precio: 11.56
Planchas de espuma rígida de poliuretano cortadas y mecanizadas a partir de un bloque del material (PUR) de celdas cerradas CCC4 (Contenido en Celda Cerrada >90%), proyectada in situ, para exterior e interior de cubiertas, paredes, techos y suelos, de 180 mm de espesor, con una conductividad térmica de 0,026 W/mK (UNE EN 12667), densidad 40 kg/m3 (UNE EN 12667) y resistencia térmica 6,90 m2K/W (UNE-EN 12667/12939), permeabilidad al vapor de agua permeabilidad/transmisión al vapor de agua µ 60 (EN 12086),sin acabado exterior, reacción al fuego Euroclase E (UNE-EN 13501-1). Marcado CE.

**P02OP170** m² Plancha de espuma de PUR 190 mm (material)
Precio: 12.1
Planchas de espuma rígida de poliuretano cortadas y mecanizadas a partir de un bloque del material (PUR) de celdas cerradas CCC4 (Contenido en Celda Cerrada >90%), proyectada in situ, para exterior e interior de cubiertas, paredes, techos y suelos, de 190 mm de espesor, con una conductividad térmica de 0,026 W/mK (UNE EN 12667), densidad 40 kg/m3 (UNE EN 12667) y resistencia térmica 7,30 m2K/W (UNE-EN 12667/12939), permeabilidad al vapor de agua permeabilidad/transmisión al vapor de agua µ 60 (EN 12086),sin acabado exterior, reacción al fuego Euroclase E (UNE-EN 13501-1). Marcado CE.

**P02OP180** m² Plancha de espuma de PUR 200 mm (material)
Precio: 12.58
Planchas de espuma rígida de poliuretano cortadas y mecanizadas a partir de un bloque del material (PUR) de celdas cerradas CCC4 (Contenido en Celda Cerrada >90%), proyectada in situ, para exterior e interior de cubiertas, paredes, techos y suelos, de 200 mm de espesor, con una conductividad térmica de 0,026 W/mK (UNE EN 12667), densidad 40 kg/m3 (UNE EN 12667) y resistencia térmica 7,65 m2K/W (UNE-EN 12667/12939), permeabilidad al vapor de agua permeabilidad/transmisión al vapor de agua µ 60 (EN 12086), sin acabado exterior, reacción al fuego Euroclase E (UNE-EN 13501-1). Marcado CE.

### P02I Aislamiento origen inorgánico

#### P02IW Aislamiento lana mineral (MW)

##### P02IWR Aislamiento lana mineral de roca

**P02IWR010** m² Panel semirrigido lana mineral de roca (MW) espesor 40 mm y dens (material)
Precio: 6.16
Descripción y prescripciones técnicas:
Placa semirrígida de aislamiento térmico y acústico de lana mineral de roca no revestido de 40 mm de espesor, dimensiones máximas (LxH) 1350 x 600 mm, denidad 70 kg/m3, con una resistencia térmica igual a 1,15 m2K/W (UNE EN 12667), conductividad térmica de 0,034 W/m·K (UNE EN 12667), reacción al fuego euroclase A1 (UNE EN 13501-1), factor de resistncia a la difusión del vapor de agua µ 1 (EN 12086).
Indicadores de impactos ambientales:
Consumo energético: 47,2068 MJ
CO2: 3,3069 Kg
Materia prima: 32 %
Post reciclaje: 1 %
Pre reciclaje: 67 %
Indicadores de impactos ambientales, uso de recursos y categoría de residuos en etapa de producto A1-A3*:
Uso total de la energía primaria renovable (energía primaria y recursos de energía primaria renovable utilizada como materia prima) : 1,3 MJ, valor calorífico neto
Uso total de la energía primaria no renovable (energía primaria y recursos de energía primaria renovable utilizada como materia prima): 15,9 MJ, valor calorífico neto
Uso de combustibles secundarios renovables: 0 MJ, valor calorífico neto
Uso de combustibles secundarios no renovables: 0 MJ, valor calorífico neto
Uso de materiales secundarios: 0 kg
Uso neto de recursos de agua dulce: 4,0E-03 m3
Potencial de calentamiento global: 1.2E+00 kg CO2 eq
Residuos peligrosos eliminados: 2,4E-02 kg
Residuos no peligrosos eliminados: 1,70E-01 kg
Componentes para su reutilización: 0,00E+00 kg
Materiales para el reciclaje: 3,9E-04 kg
Materiales para valorización energética (recuperación de energía): 1,6E-01 kg
Energía exportada: 0,00E+00 MJ por vector energético
*DAP según la norma EN 15804 e ISO 14025 y verificada por tercera parte Reglamentación DAP y modelo ACV Grupo ROCKWOOL.

**P02IWR020** m² Panel semirrigido lana mineral de roca (MW) espesor 80 mm y dens (material)
Precio: 12.87
Descripción y prescripciones técnicas:
Placa semirrígida para aislamiento térmico y acústico de lana mineral de roca, según UNE-EN 13162, no revestido, de 80 mm de espesor, dimensiones máximas (LxH) 1350 x 600 mm, densidad 70 kg/m3, con una resistencia térmica igual a 2,35 m2K/W (UNE EN 12667), conductividad térmica de 0,034 W/m·K (UNE EN 12667), reacción al fuego euroclase A1 (UNE EN 13501-1), factor de resistncia a la difusión del vapor de agua µ 1 (EN 12086).
Indicadores de impactos ambientales:
Consumo energético: 94,4136 MJ
CO2: 6,61379 Kg
Materia prima: 32 %
Post reciclaje: 1 %
Pre reciclaje: 67 %
Indicadores de impactos ambientales, uso de recursos y categoría de residuos en etapa de producto A1-A3*:
Uso total de la energía primaria renovable (energía primaria y recursos de energía primaria renovable utilizada como materia prima) : 1,3 MJ, valor calorífico neto
Uso total de la energía primaria no renovable (energía primaria y recursos de energía primaria renovable utilizada como materia prima): 15,9 MJ, valor calorífico neto
Uso de combustibles secundarios renovables: 0 MJ, valor calorífico neto
Uso de combustibles secundarios no renovables: 0 MJ, valor calorífico neto
Uso de materiales secundarios: 5,5E-01 kg
Uso neto de recursos de agua dulce: 4,0E-03 m3
Potencial de calentamiento global: 8,84E+02 kg CO2 eq
Residuos peligrosos eliminados: 2,4E-02 kg
Residuos no peligrosos eliminados: 1,70E-01 kg
Componentes para su reutilización: 0,00E+00 kg
Materiales para el reciclaje: 3,9E-04 kg
Materiales para valorización energética (recuperación de energía): 1,6E-01 kg
Energía exportada: 0,00E+00 Mj por vector energético
*DAP según la norma EN 15804 e ISO 14025 y verificada por tercera parte Reglamentación DAP y modelo ACV Grupo ROCKWOOL.

##### P02IWV Aislamiento lana mineral de vidrio

**P02IWV010** m² Fieltro de lana mineral de vidrio (MW) espesor 80 mm (material)
Precio: 9.84
Descripción y prescripciones técnicas:
Fieltro hidro-repelente de lana mineral de vidrio para aislamientosegún UNE-EN 13162, reforzado con tejido de vidrio de color negro en una de sus caras, de 80 mm de espesor, con una resistencia térmica igual a 2,25 m2K/W (UNE EN 12667), conductividad térmica de 0,035 W/m·K (UNE EN 12667), reacción al fuego euroclase A1 (UNE EN 13501-1).
Indicadores de impactos ambientales:
Consumo energético: 99,44 MJ
CO2: 3,013 Kg
Materia prima: 100 %
Post reciclaje: 0 %
Pre reciclaje: 0 %
Indicadores de impactos ambientales, uso de recursos y categoría de residuos en etapa de producto A1-A3*:
Uso total de la energía primaria renovable (energía primaria y recursos de energía primaria renovable utilizada como materia prima) : MJ, valor calorífico neto
Uso total de la energía primaria no renovable (energía primaria y recursos de energía primaria renovable utilizada como materia prima): MJ, valor calorífico neto
Uso de combustibles secundarios renovables: MJ, valor calorífico neto
Uso de combustibles secundarios no renovables: MJ, valor calorífico neto
Uso de materiales secundarios: kg
Uso neto de recursos de agua dulce: m3
Potencial de calentamiento global: kg CO2 eq
Residuos peligrosos eliminados: kg
Residuos no peligrosos eliminados: kg
Componentes para su reutilización: kg
Materiales para el reciclaje: kg
Materiales para valorización energética (recuperación de energía): kg
Energía exportada: MJ por vector energético
*DAP según la norma EN 15804 e ISO 14025 y verificada por tercera parte Reglamentación DAP y modelo ACV Grupo ROCKWOOL.

#### P02IV Aislamiento vídrio celular

**P02IV010** m² Panel de vidrio celular 13 mm (material)
Precio: 14.3
Panel rígido de vídrio celular, de celda cerrada, aislante para fachadas ventiladas, muros huecos (con revestimiento de ladrillo únicamente), estructuras de junta alzada (muros de obra ligera) y en el sistema SATE, de 13 mm de espesor, con una conductividad térmica de 0,050 W/mK (UNE EN 12667), densidad de 165 kg/m3 (UNE EN 12667), capilaridad nula, resistencia térmica 0,45 m2K/W (UNE-EN 12667/12939), permeabilidad/transmisión al vapor de agua µ infinita (EN 12086), reacción al fuego clase A1 (UNE 23727), clase de reacción al fuego A2-s1-d0 y clase de estanqueidad D.
Indicadores de impactos ambientales:
Consumo energético: 29,79 MJ/kg
CO2: 2,23 Kg CO2/kg

**P02IV020** m² Panel de vidrio celular 20 mm (material)
Precio: 15.07
Panel rígido de vídrio celular, de celda cerrada, aislante para fachadas ventiladas, muros huecos (con revestimiento de ladrillo únicamente), estructuras de junta alzada (muros de obra ligera) y en el sistema SATE, de 20 mm de espesor, con una conductividad térmica de 0,050 W/mK (UNE EN 12667), densidad de 165 kg/m3 (UNE EN 12667), capilaridad nula, resistencia térmica 0,70 m2K/W (UNE-EN 12667/12939), permeabilidad/transmisión al vapor de agua µ infinita (EN 12086), reacción al fuego clase A1 (UNE 23727), clase de reacción al fuego A2-s1-d0 y clase de estanqueidad D.
Indicadores de impactos ambientales:
Consumo energético: 45,83 MJ/kg
CO2: 3,43 Kg CO2/kg

**P02IV030** m² Panel de vidrio celular 30 mm (material)
Precio: 22.5
Panel rígido de vídrio celular, de celda cerrada, aislante para fachadas ventiladas, muros huecos (con revestimiento de ladrillo únicamente), estructuras de junta alzada (muros de obra ligera) y en el sistema SATE, de 30 mm de espesor, con una conductividad térmica de 0,050 W/mK (UNE EN 12667), densidad de 165 kg/m3 (UNE EN 12667), capilaridad nula, resistencia térmica 0,85 m2K/W (UNE-EN 12667/12939), permeabilidad/transmisión al vapor de agua µ infinita (EN 12086), reacción al fuego clase A1 (UNE 23727), clase de reacción al fuego A2-s1-d0 y clase de estanqueidad D.
Indicadores de impactos ambientales:
Consumo energético: 68,75 MJ/kg
CO2: 5,14 Kg CO2/kg

**P02IV040** m² Panel de vidrio celular 40 mm (material)
Precio: 28.61
Panel rígido de vídrio celular, de celda cerrada, aislante para fachadas ventiladas, muros huecos (con revestimiento de ladrillo únicamente), estructuras de junta alzada (muros de obra ligera) y en el sistema SATE, de 40 mm de espesor, con una conductividad térmica de 0,050 W/mK (UNE EN 12667), densidad de 165 kg/m3 (UNE EN 12667), capilaridad nula, resistencia térmica 0,99 m2K/W (UNE-EN 12667/12939), permeabilidad/transmisión al vapor de agua µ infinita (EN 12086), reacción al fuego clase A1 (UNE 23727), clase de reacción al fuego A2-s1-d0 y clase de estanqueidad D.
Indicadores de impactos ambientales:
Consumo energético: 91,66 MJ/kg
CO2: 6,86 Kg CO2/kg

#### P02IL Aislamiento arcilla expandida (LECA)

**P02IL010** m³ Aislamiento ligero agregado de arcilla expandida granular tamaño (material)
Precio: 116.73
Descripción y prescripciones técnicas:
Árido ligero de arcilla expandida tipo granular, aislante natural para aislamiento y fotoabsorvente, tamaño grano 3-8 mm, densidad 380 kg/m3, con una conductividad térmica de 0,094 W/m·K (UNE EN 12667), resistencia térmica 0,09 W/mk (EN 14063-1) reacción al fuego euroclase A1 (Incombustible) (UNE EN 13501-1), factor de resistencia a la difusión del vapor de agua µ 2 (EN 12086). Marcado CE de acuerdo con las normas UNE EN 13055-1, UNE EN 14063-1, UNE EN 13055-2.

**P02IL020** m³ Aislamiento ligero agregado de arcilla expandida granular tamaño (material)
Precio: 116.73
Descripción y prescripciones técnicas:
Árido ligero de arcilla expandida tipo granular, aislante natural para aislamiento y fotoabsorvente, tamaño grano 8-20 mm, densidad 330 kg/m3, con una conductividad térmica de 0,095 W/m·K (UNE EN 12667), resistencia térmica 0,09 W/mk (EN 14063-1) reacción al fuego euroclase A1 (incombustible) (UNE EN 13501-1), factor de resistencia a la difusión del vapor de agua µ 2 (EN 12086). Marcado CE de acuerdo con las normas UNE EN 13055-1, UNE EN 14063-1, UNE EN 13055-2.

### P02N Aislamiento origen natural orgánico (animal y vegetal)

#### P02NI Aislamiento corcho expandido aglomerado (ICB)

**P02NI010** m² Panel de corcho expandido aglomerado (ICB) 100% natural espesor (material)
Precio: 8.19
Panel de corcho expandido aglomerado (ICB), producto natural 100%, para aislamiento térmico y acustico de 20 mm de espesor, dimensiones (LxH) 1000x500 mm, con una conductividad térmica de 0.040 W/mK, resistencia térmica 0.65 m2K/W, densidad 110 kg/m3 y Euroclase E de reacción al fuego (UNE-EN 13501-1) y Bs1d0. Recicable al 100%.
Indicadores de impactos ambientales:
Coste energético: 9,10 MJ/kg
Emisión CO2: 0,55 kg

**P02NI020** m² Panel de corcho expandido aglomerado (ICB) 100% natural espesor (material)
Precio: 12.73
Panel de corcho expandido aglomerado (ICB) producto natural 100%, para aislamiento térmico y acustico de 30 mm de espesor, dimensiones (LxH) 1000x500 mm, con una conductividad térmica de 0.040 W/mK, resistencia térmica 0.75 m2K/W, densidad 110 kg/m3 y Euroclase E de reacción al fuego (UNE-EN 13501-1) y Bs1d0. Recicable al 100%.
Indicadores de impactos ambientales:
Coste energético: 18,20 MJ/kg
Emisión CO2: 1,11 kg

**P02NI030** m² Panel de corcho expandido aglomerado (ICB) 100% natural espesor (material)
Precio: 16.97
Panel de corcho expandido aglomerado (ICB) producto natural 100%, para aislamiento térmico y acustico de 40 mm de espesor, dimensiones (LxH) 1000x500 mm, con una conductividad térmica de 0.040 W/mK, resistencia térmica 1,00 m2K/W, densidad 110 kg/m3 y Euroclase E de reacción al fuego (UNE-EN 13501-1) y Bs1d0. Recicable al 100%.
Indicadores de impactos ambientales:
Coste energético: 18,20 MJ/kg
Emisión CO2: 1,11 kg

**P02NI040** m² Panel de corcho expandido aglomerado (ICB) 100% natural espesor (material)
Precio: 21.27
Panel de corcho expandido aglomerado (ICB) producto natural 100%, para aislamiento térmico y acustico de 50 mm de espesor, dimensiones (LxH) 1000x500 mm, con una conductividad térmica de 0.040 W/mK, resistencia térmica 1,25 m2K/W, densidad 110 kg/m3 y Euroclase E de reacción al fuego (UNE-EN 13501-1) y Bs1d0. Recicable al 100%.
Indicadores de impactos ambientales:
Coste energético: 27,30 MJ/kg
Emisión CO2: 1,66 kg

**P02NI050** m² Panel de corcho expandido aglomerado (ICB) 100% natural espesor (material)
Precio: 25.46
Panel de corcho expandido aglomerado (ICB) producto natural 100%, para aislamiento térmico y acustico de 60 mm de espesor, dimensiones (LxH) 1000x500 mm, con una conductividad térmica de 0.040 W/mK, resistencia térmica 1,50 m2K/W, densidad 110 kg/m3 y Euroclase E de reacción al fuego (UNE-EN 13501-1) y Bs1d0. Recicable al 100%.
Indicadores de impactos ambientales:
Coste energético: 27,30 MJ/kg
Emisión CO2: 1,66 kg

**P02NI060** m² Panel de corcho expandido aglomerado (ICB) 100% natural espesor (material)
Precio: 29.1
Panel de corcho expandido aglomerado (ICB) producto natural 100%, para aislamiento térmico y acustico de 70 mm de espesor, dimensiones (LxH) 1000x500 mm, con una conductividad térmica de 0.040 W/mK, resistencia térmica 1,75 m2K/W, densidad 110 kg/m3 y Euroclase E de reacción al fuego (UNE-EN 13501-1) y Bs1d0. Recicable al 100%.
Indicadores de impactos ambientales:
Coste energético: 36,41 MJ/kg
Emisión CO2: 2,22 kg

**P02NI070** m² Panel de corcho expandido aglomerado (ICB) 100% natural espesor (material)
Precio: 33.94
Panel de corcho expandido aglomerado (ICB) producto natural 100%, para aislamiento térmico y acustico de 80 mm de espesor, dimensiones (LxH) 1000x500 mm, con una conductividad térmica de 0.040 W/mK, resistencia térmica 2,00 m2K/W, densidad 110 kg/m3 y Euroclase E de reacción al fuego (UNE-EN 13501-1) y Bs1d0. Recicable al 100% y Bs1d0. Recicable al 100%.
Indicadores de impactos ambientales:
Coste energético: 36,41 MJ/kg
Emisión CO2: 2,22 kg

**P02NI080** m² Panel de corcho expandido aglomerado (ICB) 95% natural espesor 2 (material)
Precio: 7.34
Panel de corcho expandido aglomerado (ICB), producto natural 95%, para aislamiento térmico y acustico de 20 mm de espesor, dimensiones (LxH) 1000x500 mm, con una conductividad térmica de 0.054 W/mK, densidad 180/240 kg/m3 y Euroclase E de reacción al fuego (UNE-EN 13501-1) y Bs1d0.

**P02NI090** m² Panel de corcho expandido aglomerado (ICB) 95% natural espesor 3 (material)
Precio: 11
Panel de corcho expandido aglomerado (ICB), producto natural 95%, para aislamiento térmico y acustico de 30 mm de espesor, dimensiones (LxH) 1000x500 mm, con una conductividad térmica de 0.054 W/mK, densidad 180/240 kg/m3 y Euroclase E de reacción al fuego (UNE-EN 13501-1) y Bs1d0.

**P02NI100** m² Panel de corcho expandido aglomerado (ICB) 95% natural espesor 4 (material)
Precio: 14.72
Panel de corcho expandido aglomerado (ICB), producto natural 95%, para aislamiento térmico y acustico de 40 mm de espesor, dimensiones (LxH) 1000x500 mm, con una conductividad térmica de 0.054 W/mK, densidad 180/240 kg/m3 y Euroclase E de reacción al fuego (UNE-EN 13501-1) y Bs1d0.

**P02NI0110** m² Panel de corcho expandido aglomerado (ICB) 95% natural espesor 5 (material)
Precio: 18.38
Panel de corcho expandido aglomerado (ICB), producto natural 95%, para aislamiento térmico y acustico de 50 mm de espesor, dimensiones (LxH) 1000x500 mm, con una conductividad térmica de 0.054 W/mK, densidad 180/240 kg/m3 y Euroclase E de reacción al fuego (UNE-EN 13501-1) y Bs1d0.

**P02NI0120** m³ Aislamiento corcho granulado a granel (material)
Precio: 216.23
Aislamiento térmico mediante corcho granulado de tamaño 4-9 mm, procedente de restos de la industria de los tapones o de corcho refugo de la saca en el campo, para relleno de cámaras y de cavidades en general o realizar mezclas húmedas (morteros), con una conductividad térmica de 0.044 W/mK (UNE EN 12667), resistencia térmica de 1,25 m2k/W, densidad de 70-80 kg/m, permeabilidad al vapor de agua permeabilidad/transmisión al vapor de agua µ 7-14 (EN 12086), reaacción al fuego Euroclase E (EN 13501-1).
Indicadores de impactos ambientales:
Coste energético: 9,10 MJ/kg
Emisión CO2: 0,55 kg

#### P02NW Aislamiento fibra de madera (WW)

**P02NW010** m² Aislamiento fibra de madera en panel 20 mm (material)
Precio: 4.92
Panel flexible de aislamiento térmico fibra de madera de picea y abeto sin tratar con aditivos de resina PUR (4%) y parafina (1%), machihembrado, para cubiertas, muros, y forjados, de 20 mm de espesor, dimensiones (LxH) 1270x600 mm, con una conductividad térmica de 0,042 W/mK (UNE EN 12667), resistencia térmica de 0,55 m2K/W (UNE EN 12667), densidad 140 Kg/m³, permeabilidad al vapor de agua permeabilidad/transmisión al vapor de agua µ 3 (EN 12086), reacción al fuego Euroclase E (UNE EN 13501-1). Marcado CE según EN 13171.

**P02NW020** m² Aislamiento fibra de madera en panel 40mm (material)
Precio: 10.16
Descripción y prescripciones técnicas:
Panel flexible de aislamiento térmico fibra de madera de picea y abeto sin tratar con aditivos de resina PUR (4%) y parafina (1%), machihembrado, para cubiertas, muros, y forjados, de 40 mm de espesor, dimensiones (LxH) 1270x600 mm, con una conductividad térmica de 0,042 W/mK (UNE EN 12667), resistencia térmica de 1,05 m2K/W (UNE EN 12667), densidad 140 Kg/m³, permeabilidad al vapor de agua permeabilidad/transmisión al vapor de agua µ 3 (EN 12086), reacción al fuego Euroclase E (UNE EN 13501-1). Marcado CE según EN 13171.
Indicadores de impactos ambientales:
Coste energético: Mj/Kg
Emisión CO2: kg

**P02NW040** m² Aislamiento fibra de madera en panel 60 mm (material)
Precio: 15.18
Descripción y prescripciones técnicas:
Panel flexible de aislamiento térmico fibra de madera de picea y abeto sin tratar con aditivos de resina PUR (4%) y parafina (1%), machihembrado, para cubiertas, muros, y forjados, de 60 mm de espesor, dimensiones (LxH) 1270x600 mm, con una conductividad térmica de 0,042 W/mK (UNE EN 12667), resistencia térmica de 1,55 m2K/W (UNE EN 12667), densidad 140 Kg/m³, permeabilidad al vapor de agua permeabilidad/transmisión al vapor de agua µ 3 (EN 12086), reacción al fuego Euroclase E (UNE EN 13501-1). Marcado CE según EN 13171.
Indicadores de impactos ambientales:
Coste energético: Mj/Kg
Emisión CO2: kg

**P02NW050** m² Aislamiento fibra de madera en panel 80 mm (material)
Precio: 24.68
Descripción y prescripciones técnicas:
Panel flexible de aislamiento térmico fibra de madera de picea y abeto sin tratar con aditivos de resina PUR (4%) y parafina (1%), machihembrado, para cubiertas, muros, y forjados, de 80 mm de espesor, dimensiones (LxH) 1270x600 mm, con una conductividad térmica de 0,042 W/mK (UNE EN 12667), resistencia térmica de 2,10 m2K/W (UNE EN 12667), densidad 140 Kg/m³, permeabilidad al vapor de agua permeabilidad/transmisión al vapor de agua µ 3 (EN 12086), reacción al fuego Euroclase E (UNE EN 13501-1). Marcado CE según EN 13171.
Indicadores de impactos ambientales:
Coste energético: Mj/Kg
Emisión CO2: kg

**P02NW060** m² Aislamiento fibra de madera en panel 100 mm (material)
Precio: 29.7
Descripción y prescripciones técnicas:
Panel flexible de aislamiento térmico fibra de madera de picea y abeto sin tratar con aditivos de resina PUR (4%) y parafina (1%), machihembrado, para cubiertas, muros, y forjados, de 100 mm de espesor, dimensiones (LxH) 1270x600 mm, con una conductividad térmica de 0,042 W/mK (UNE EN 12667), resistencia térmica de 2,60 m2K/W (UNE EN 12667), densidad 140 Kg/m³, permeabilidad al vapor de agua permeabilidad/transmisión al vapor de agua µ 3 (EN 12086), reacción al fuego Euroclase E (UNE EN 13501-1). Marcado CE según EN 13171.
Indicadores de impactos ambientales:
Coste energético: Mj/Kg
Emisión CO2: kg

**P02NW070** m² Aislamiento fibra de madera en panel 120 mm (material)
Precio: 34.68
Descripción y prescripciones técnicas:
Panel flexible de aislamiento térmico fibra de madera de picea y abeto sin tratar con aditivos de resina PUR (4%) y parafina (1%), machihembrado, para cubiertas, muros, y forjados, de 120 mm de espesor, dimensiones (LxH) 1270x600 mm, con una conductividad térmica de 0,042 W/mK (UNE EN 12667), resistencia térmica de 3.10 m2K/W (UNE EN 12667), densidad 140 Kg/m³, permeabilidad al vapor de agua permeabilidad/transmisión al vapor de agua µ 3 (EN 12086), reacción al fuego Euroclase E (UNE EN 13501-1). Marcado CE según EN 13171.
Indicadores de impactos ambientales:
Coste energético: Mj/Kg
Emisión CO2: kg

**P02NW080** m² Aislamiento lana de madera (WW) a granel 40 mm (material)
Precio: 2.48
Producto a granel para aislamiento térmico de fibras de madera trituradas y aditivos orgánicos, insuflado o soplado mediante máquina neumática de 40 mm de espesor, con una conductividad térmica de 0,039 W/mK (UNE EN 12667), resistencia térmica de 0,65 m2K/W (UNE EN 12667), densidad 35 Kg/m³, permeabilidad al vapor de agua permeabilidad/transmisión al vapor de agua µ 1 - 2 (EN 12086), reacción al fuego Euroclase E (UNE EN 13501-1).

**P02NW090** m² Aislamiento lana de madera (WW) a granel 50 mm (material)
Precio: 3.63
Producto a granel para aislamiento térmico de fibras de madera trituradas y aditivos orgánicos, insuflado o soplado mediante máquina neumática de 50 mm de espesor, con una conductividad térmica de 0,039 W/mK (UNE EN 12667), resistencia térmica de 1,31 m2K/W (UNE EN 12667), densidad 35 Kg/m³, permeabilidad al vapor de agua permeabilidad/transmisión al vapor de agua µ 1 - 2 (EN 12086), reacción al fuego Euroclase E (UNE EN 13501-1).

**P02NW100** m² Aislamiento lana de madera (WW) a granel 75 mm (material)
Precio: 4.4
Producto a granel para aislamiento térmico de fibras de madera trituradas y aditivos orgánicos, insuflado o soplado mediante máquina neumática de 75 mm de espesor, con una conductividad térmica de 0,039 W/mK (UNE EN 12667), resistencia térmica de 1,97 m2K/W (UNE EN 12667), densidad 35 Kg/m³, permeabilidad al vapor de agua permeabilidad/transmisión al vapor de agua µ 1 - 2 (EN 12086), reacción al fuego Euroclase E (UNE EN 13501-1).

**P02NW110** m² Aislamiento lana de madera (WW) a granel 100 mm (material)
Precio: 7.51
Producto a granel para aislamiento térmico de fibras de madera trituradas y aditivos orgánicos, insuflado o soplado mediante máquina neumática de 100 mm de espesor, con una conductividad térmica de 0,039 W/mK (UNE EN 12667), resistencia térmica de 2,63 m2K/W (UNE EN 12667), densidad 35 Kg/m³, permeabilidad al vapor de agua permeabilidad/transmisión al vapor de agua µ 1 - 2 (EN 12086), reacción al fuego Euroclase E (UNE EN 13501-1).

**P02NW120** m² Aislamiento lana de madera (WW) a granel 125 mm (material)
Precio: 8.81
Producto a granel para aislamiento térmico de fibras de madera trituradas y aditivos orgánicos, insuflado o soplado mediante máquina neumática de 125 mm de espesor, con una conductividad térmica de 0,039 W/mK (UNE EN 12667), resistencia térmica de 3,28 m2K/W (UNE EN 12667), densidad 35 Kg/m³, permeabilidad al vapor de agua permeabilidad/transmisión al vapor de agua µ 1 - 2 (EN 12086), reacción al fuego Euroclase E (UNE EN 13501-1).

**P02NW130** m² Aislamiento lana de madera (WW) a granel 150 mm (material)
Precio: 10.36
Producto a granel para aislamiento térmico de fibras de madera trituradas y aditivos orgánicos, insuflado o soplado mediante máquina neumática de 150 mm de espesor, con una conductividad térmica de 0,039 W/mK (UNE EN 12667), resistencia térmica de 3,94 m2K/W (UNE EN 12667), densidad 35 Kg/m³, permeabilidad al vapor de agua permeabilidad/transmisión al vapor de agua µ 1 - 2 (EN 12086), reacción al fuego Euroclase E (UNE EN 13501-1).

**P02NW140** m² Aislamiento lana de madera (WW) a granel 200 mm (material)
Precio: 11.98
Producto a granel para aislamiento térmico de fibras de madera trituradas y aditivos orgánicos, insuflado o soplado mediante máquina neumática de 200 mm de espesor, con una conductividad térmica de 0,038 W/mK (UNE EN 12667), resistencia térmica de 5,26 m2K/W (UNE EN 12667), densidad 20-25 Kg/m³, permeabilidad al vapor de agua permeabilidad/transmisión al vapor de agua µ 2 (EN 12086), reacción al fuego Euroclase E (UNE EN 13501-1).

**P02NW150** m² Aislamiento lana de madera (WW) a granel 250 mm (material)
Precio: 13.38
Producto a granel para aislamiento térmico de fibras de madera trituradas y aditivos orgánicos, insuflado o soplado mediante máquina neumática de 250 mm de espesor, con una conductividad térmica de 0,038 W/mK (UNE EN 12667), resistencia térmica de 6,57 m2K/W (UNE EN 12667), densidad 20-25 Kg/m³, permeabilidad al vapor de agua permeabilidad/transmisión al vapor de agua µ 2 (EN 12086), reacción al fuego Euroclase E (UNE EN 13501-1).

**P02NW160** m² Aislamiento lana de madera (WW) a granel 300 mm (material)
Precio: 14.87
Producto a granel para aislamiento térmico de fibras de madera trituradas y aditivos orgánicos, insuflado o soplado mediante máquina neumática de 300 mm de espesor, con una conductividad térmica de 0,038 W/mK (UNE EN 12667), resistencia térmica de 7,89 m2K/W (UNE EN 12667), densidad 20-25 Kg/m³, permeabilidad al vapor de agua permeabilidad/transmisión al vapor de agua µ 2 (EN 12086), reacción al fuego Euroclase E (UNE EN 13501-1).

**P02NW170** m² Aislamiento lana de madera (WW) a granel 350 mm (material)
Precio: 16.12
Producto a granel para aislamiento térmico de fibras de madera trituradas y aditivos orgánicos, insuflado o soplado mediante máquina neumática de 350 mm de espesor, con una conductividad térmica de 0,038 W/mK (UNE EN 12667), resistencia térmica de 9,21 m2K/W (UNE EN 12667), densidad 20-25 Kg/m³, permeabilidad al vapor de agua permeabilidad/transmisión al vapor de agua µ 2 (EN 12086), reacción al fuego Euroclase E (UNE EN 13501-1).

**P02NW180** m² Aislamiento lana de madera (WW) a granel 400 mm (material)
Precio: 17.99
Producto a granel para aislamiento térmico de fibras de madera trituradas y aditivos orgánicos, insuflado o soplado mediante máquina neumática de 400 mm de espesor, con una conductividad térmica de 0,038 W/mK (UNE EN 12667), resistencia térmica de 10,52 m2K/W (UNE EN 12667), densidad 20-25 Kg/m³, permeabilidad al vapor de agua permeabilidad/transmisión al vapor de agua µ 2 (EN 12086), reacción al fuego Euroclase E (UNE EN 13501-1).

#### P02NO Aislamiento lana de oveja

**P02NO010** m² Placa aislamiento lana de oveja espesor 40 mm (material)
Precio: 7.7
Placa de aislamiento térmico y acústico ecológico de lana natural de oveja, de 40 mm de espesor (85% lana merina), para aislamiento de fachadas y medianeras, cubierta, divisorias interiores y techos, dimensiones (LxH) 1200x600 m, con una conductividad térmica de 0,035 W/mK (UNE EN 12667), densidad 35 kg/m3 (UNE EN 12667) y resistencia térmica 1,14 m2K/W (UNE-EN 12667/12939), permeabilidad al vapor de agua permeabilidad/transmisión al vapor de agua µ 1 (EN 12086), reacción al fuego F (UNE-EN 13501-1), con marcado CE de acuerdo con la norma UNE EN 13163. Bajo LCA (Life Cycle Assessment). GREEN BUILDING.
Indicadores de impactos ambientales:
Coste energético: 18,92 Mj/Kg
Emisión CO2: 1,55 kg
Energía incorporada: 18,92 MJ/kg
Carbono incorporado: 1,55 kgCO2/kg
Consumo de agua: m3/kg

**P02NO020** m² Manta aislamiento lana de oveja espesor 50 mm (material)
Precio: 8.66
Manta de aislamiento térmico y acústico ecológico de lana natural de oveja, de 50 mm de espesor (85% lana merina), para aislamiento de fachadas y medianeras, cubierta, divisorias interiores y techos, dimensiones (LxH) 15000x600 m, con una conductividad térmica de 0,043 W/mK (UNE EN 12667), densidad 14 kg/m3 (UNE EN 12667) y resistencia térmica 1,16 m2K/W (UNE-EN 12667/12939), permeabilidad al vapor de agua permeabilidad/transmisión al vapor de agua µ 1 (EN 12086), reacción al fuego F (UNE-EN 13501-1), con marcado CE de acuerdo con la norma UNE EN 13163. Bajo LCA (Life Cycle Assessment). GREEN BUILDING.
Indicadores de impactos ambientales:
Coste energético: 18,92 Mj/Kg
Emisión CO2: 1,55 kg
Energía incorporada: 18,92 MJ/kg
Carbono incorporado: 1,55 kgCO2/kg
Consumo de agua: m3/kg

**P02NO030** m² Manta aislamiento lana de oveja espesor 100 mm (material)
Precio: 13
Manta de aislamiento térmico y acústico ecológico de lana natural de oveja, de 100 mm de espesor (85% lana merina), para aislamiento de fachadas y medianeras, cubierta, divisorias interiores y techos, dimensiones (LxH) 15000x600 m, con una conductividad térmica de 0,043 W/mK (UNE EN 12667), densidad 14 kg/m3 (UNE EN 12667) y resistencia térmica 2,33 m2K/W (UNE-EN 12667/12939), permeabilidad al vapor de agua permeabilidad/transmisión al vapor de agua µ 1 (EN 12086), reacción al fuego F (UNE-EN 13501-1), con marcado CE de acuerdo con la norma UNE EN 13163. Bajo LCA (Life Cycle Assessment). GREEN BUILDING.
Indicadores de impactos ambientales:
Coste energético: 18,92 Mj/Kg
Emisión CO2: 1,55 kg
Energía incorporada: 18,92 MJ/kg
Carbono incorporado: 1,55 kgCO2/kg
Consumo de agua: m3/kg

**P02NO040** m² Aislamiento lana de oveja a granel espesor 100 mm (material)
Precio: 5.7
Aislamiento térmico y acústico de lana natural de oveja a granel en sacos, (85% lana merina), para aislamiento de fachadas y medianeras, cubierta, divisorias interiores y techos, de 100 mm de espesor, con una conductividad térmica de 0,041 W/mK (UNE EN 12667), densidad 20 kg/m3 (UNE EN 12667) y resistencia térmica 2,44 m2K/W (UNE-EN 12667/12939), permeabilidad al vapor de agua permeabilidad/transmisión al vapor de agua µ 1 (EN 12086), reacción al fuego D-s3, d0 (UNE-EN 13501-1), con marcado CE de acuerdo con la norma UNE EN 13163, con marcado CE de acuerdo con la norma UNE EN 13163. Bajo LCA (Life Cycle Assessment). GREEN BUILDING.
Indicadores de impactos ambientales:
Coste energético: 13,15 Mj/Kg
Emisión CO2: 0,81 kg
Energía incorporada: 18,92 MJ/kg
Carbono incorporado: 1,55 kgCO2/kg
Consumo de agua: m3/kg

**P02NO050** m² Aislamiento lana de oveja a granel espesor 150mm (material)
Precio: 10
Aislamiento térmico y acústico de lana natural de oveja a granel en sacos, (85% lana merina), para aislamiento de fachadas y medianeras, cubierta, divisorias interiores y techos, de 200 mm de espesor, con una conductividad térmica de 0,041 W/mK (UNE EN 12667), densidad 20 kg/m3 (UNE EN 12667) y resistencia térmica 3,66 m2K/W (UNE-EN 12667/12939), permeabilidad al vapor de agua permeabilidad/transmisión al vapor de agua µ 1 (EN 12086), reacción al fuego D-s3, d0 (UNE-EN 13501-1), con marcado CE de acuerdo con la norma UNE EN 13163. Bajo LCA (Life Cycle Assessment). GREEN BUILDING.
Indicadores de impactos ambientales:
Coste energético: 13,15 Mj/Kg
Emisión CO2: 0,81 kg
Energía incorporada: 18,92 MJ/kg
Carbono incorporado: 1,55 kgCO2/kg
Consumo de agua: m3/kg

**P02NO060** m² Aislamiento lana de oveja a granel espesor 200mm (material)
Precio: 14.3
Aislamiento térmico y acústico de lana natural de oveja a granel en sacos, de 200 mm de espesor, con una conductividad térmica de 0,041 W/mK (UNE EN 12667), densidad 20 kg/m3 (UNE EN 12667) y resistencia térmica 4,88 m2K/W (UNE-EN 12667/12939), permeabilidad al vapor de agua permeabilidad/transmisión al vapor de agua µ 1 (EN 12086), reacción al fuego D-s3, d0 (UNE-EN 13501-1), con marcado CE de acuerdo con la norma UNE EN 13163. Bajo LCA (Life Cycle Assessment). GREEN BUILDING.
Indicadores de impactos ambientales:
Coste energético: 13,15 Mj/Kg
Emisión CO2: 0,81 kg
Energía incorporada: 18,92 MJ/kg
Carbono incorporado: 1,55 kgCO2/kg
Consumo de agua: m3/kg

**P02NO070** m² Aislamiento lana de oveja a granel espesor 250mm (material)
Precio: 18.2
Aislamiento térmico y acústico de lana natural de oveja a granel en sacos, (85% lana merina), para aislamiento de fachadas y medianeras, cubierta, divisorias interiores y techos, de 250 mm de espesor, con una conductividad térmica de 0,041 W/mK (UNE EN 12667), densidad 20 kg/m3 (UNE EN 12667) y resistencia térmica 6,01 m2K/W (UNE-EN 12667/12939), permeabilidad al vapor de agua permeabilidad/transmisión al vapor de agua µ 1 (EN 12086), reacción al fuego D-s3, d0 (UNE-EN 13501-1), con marcado CE de acuerdo con la norma UNE EN 13163. Bajo LCA (Life Cycle Assessment). GREEN BUILDING.
Indicadores de impactos ambientales:
Coste energético: 13,15 Mj/Kg
Emisión CO2: 0,81 kg
Energía incorporada: 18,92 MJ/kg
Carbono incorporado: 1,55 kgCO2/kg
Consumo de agua: m3/kg

**P02NO080** m² Aislamiento lana de oveja a granel espesor 300mm (material)
Precio: 22.6
Aislamiento térmico y acústico de lana natural de oveja a granel en sacos, (85% lana merina), para aislamiento de fachadas y medianeras, cubierta, divisorias interiores y techos, de 300 mm de espesor, con una conductividad térmica de 0,041 W/mK (UNE EN 12667), densidad 20 kg/m3 (UNE EN 12667) y resistencia térmica 7,32 m2K/W (UNE-EN 12667/12939), permeabilidad al vapor de agua permeabilidad/transmisión al vapor de agua µ 1 (EN 12086), reacción al fuego D-s3, d0 (UNE-EN 13501-1), con marcado CE de acuerdo con la norma UNE EN 13163. Bajo LCA (Life Cycle Assessment). GREEN BUILDING.
Indicadores de impactos ambientales:
Coste energético: 13,15 Mj/Kg
Emisión CO2: 0,81 kg
Energía incorporada: 18,92 MJ/kg
Carbono incorporado: 1,55 kgCO2/kg
Consumo de agua: m3/kg

**P02NO090** m² Aislamiento lana de oveja a granel espesor 350mm (material)
Precio: 26.9
Aislamiento térmico y acústico de lana natural de oveja a granel en sacos, (85% lana merina), para aislamiento de fachadas y medianeras, cubierta, divisorias interiores y techos, de 350 mm de espesor, con una conductividad térmica de 0,041 W/mK (UNE EN 12667), densidad 20 kg/m3 (UNE EN 12667) y resistencia térmica 8,54 m2K/W (UNE-EN 12667/12939), permeabilidad al vapor de agua permeabilidad/transmisión al vapor de agua µ 1 (EN 12086), reacción al fuego D-s3, d0 (UNE-EN 13501-1), con marcado CE de acuerdo con la norma UNE EN 13163. Bajo LCA (Life Cycle Assessment). GREEN BUILDING.
Indicadores de impactos ambientales:
Coste energético: 13,15 Mj/Kg
Emisión CO2: 0,81 kg
Energía incorporada: 18,92 MJ/kg
Carbono incorporado: 1,55 kgCO2/kg
Consumo de agua: m3/kg

#### P02NK Aislamiento kenaf

**P02NK010** m² Panel aislamiento kenaf 40 mm y densidad 30 Kg/m³ (material)
Precio: 13.21
Descripción y prescripciones técnicas:
Panel semirrígido de aislamiento térmico y acústico en fibra de kenaf ( fibra vegetal de kenaf y cañamo termofijado, en fábrica), para cubiertas, muros. fachadas y forjados, de 40 mm de espesor, dimensiones (LxH) 1200x600 mm, con una conductividad térmica de 0,039 W/mK (UNE EN 12667), densidad 30 Kg/m³, permeabilidad al vapor de agua permeabilidad/transmisión al vapor de agua µ 3,4 (EN 12086), reacción euroclase F (UNE 9177). Marcado CE según EN 13171.
Indicadores de impactos ambientales:
Coste energético: Mj/Kg
Emisión CO2: kg

**P02NK020** m² Panel aislamiento kenaf 40 mm y densidad 60 Kg/m³ (material)
Precio: 21.66
Descripción y prescripciones técnicas:
Panel semirrígido de aislamiento térmico y acústico en fibra de kenaf ( fibra vegetal de kenaf y cañamo termofijado, en fábrica), para cubiertas, muros. fachadas y forjados, de 40 mm de espesor, dimensiones (LxH) 1200x600 mm, con una conductividad térmica de 0,039 W/mK (UNE EN 12667), densidad 60 Kg/m³, permeabilidad al vapor de agua permeabilidad/transmisión al vapor de agua µ 3,4 (EN 12086), reacción euroclase F (UNE 9177). Marcado CE según EN 13171.
Indicadores de impactos ambientales:
Coste energético: Mj/Kg
Emisión CO2: kg

**P02NK030** m² Panel aislamiento kenaf 60 mm y densidad 60 Kg/m³ (material)
Precio: 22.87
Descripción y prescripciones técnicas:
Panel semirrígido de aislamiento térmico y acústico en fibra de kenaf ( fibra vegetal de kenaf y cañamo termofijado, en fábrica), para cubiertas, muros. fachadas y forjados, de 60 mm de espesor, dimensiones (LxH) 1200x600 mm, con una conductividad térmica de 0,039 W/mK (UNE EN 12667), densidad 60 Kg/m³, permeabilidad al vapor de agua permeabilidad/transmisión al vapor de agua µ 3,4 (EN 12086), reacción euroclase F (UNE 9177). Marcado CE según EN 13171.
Indicadores de impactos ambientales:
Coste energético: Mj/Kg
Emisión CO2: kg

#### P02NG Aislamiento textil reciclado algodón (geotextil)

**P02NG010** m² Panel aislamiento tejido reciclado de algodón 80 mm (material)
Precio: 8.12
Descripción y prescripciones técnicas:
Panel o manta de aislamiento térmico y acústico de fibras recicladas de algodón (80%) y poliester (20%) para relleno de cámaras entre medianeras, fachadas, cubiertas y techos acústicos, de 80 mm de espesor, dimensiones para formato panel (LxH) 1200x600 m y para formato manta (LxH) 6000x600 m, con una conductividad térmica de 0,04 W/mK (UNE EN 12667), densidad 25 kg/m3 (UNE EN 12667) y resistencia térmica 2,00 m2K/W (UNE-EN 12667/12939), permeabilidad al vapor de agua permeabilidad/transmisión al vapor de agua µ 1-2 (EN 12086), clasificación al fuego B-S2-d0 (N. Europea).
Indicadores de impactos ambientales:
Coste energético: 9,69 Mj/Kg
Emisión CO2: 0,70 kg

**P02NG020** m² Panel aislamiento tejido reciclado de algodón 100 mm (material)
Precio: 10.7
Descripción y prescripciones técnicas:
Panel o manta de aislamiento térmico y acústico de fibras recicladas de algodón (80%) y poliester (20%) para relleno de cámaras entre medianeras, fachadas, cubiertas y techos acústicos, de 100 mm de espesor, dimensiones para formato panel (LxH) 1200x600 m y para formato manta (LxH) 6000x600 m, con una conductividad térmica de 0,04 W/mK (UNE EN 12667), densidad 25 kg/m3 (UNE EN 12667) y resistencia térmica 2,50 m2K/W (UNE-EN 12667/12939), permeabilidad al vapor de agua permeabilidad/transmisión al vapor de agua µ 1-2 (EN 12086), clasificación al fuego B-S2-d0 (N. Europea).
Indicadores de impactos ambientales:
Coste energético: 9,69 Mj/Kg
Emisión CO2: 0,70 kg

**P02NG030** m² Aislante tejido reciclado de algodón a granel 100 mm (material)
Precio: 3.3
Descripción y prescripciones técnicas:
Aislamiento térmico y acústico de fibras recicladas 100% de algodón, a granel, para relleno de cámaras entre medianeras, fachadas, cubiertas y techos acústicos, de grososr 100mm, con una densidad 20 kg/m3 (UNE EN 12667), conductividad térmica de 0,042 W/mK (UNE EN 12667), y resistencia térmica 2,38 m2K/W (UNE-EN 12667/12939), permeabilidad al vapor de agua permeabilidad/transmisión al vapor de agua µ 1 (EN 12086) clasificación al fuego B-S2-d0 (N. Europea).
Indicadores de impactos ambientales:
Coste energético: 7,46 Mj/Kg
Emisión CO2: 0,46 kg

**P02NG040** m² Aislante tejido reciclado de algodón a granel 150 mm (material)
Precio: 5.88
Descripción y prescripciones técnicas:
Aislamiento térmico y acústico de fibras recicladas 100% de algodón, a granel, para relleno de cámaras entre medianeras, fachadas, cubiertas y techos acústicos, de grososr 150mm, con una densidad 20 kg/m3 (UNE EN 12667), conductividad térmica de 0,042 W/mK (UNE EN 12667), y resistencia térmica 3,57 m2K/W (UNE-EN 12667/12939), permeabilidad al vapor de agua permeabilidad/transmisión al vapor de agua µ 1 (EN 12086) clasificación al fuego B-S2-d0 (N. Europea).
Indicadores de impactos ambientales:
Coste energético: 7,46 Mj/Kg
Emisión CO2: 0,46 kg

**P02NG050** m² Aislante tejido reciclado de algodón a granel 200 mm (material)
Precio: 8.46
Descripción y prescripciones técnicas:
Aislamiento térmico y acústico de fibras recicladas 100% de algodón, a granel, para relleno de cámaras entre medianeras, fachadas, cubiertas y techos acústicos, de grososr 200 mm, con una densidad 20 kg/m3 (UNE EN 12667), conductividad térmica de 0,042 W/mK (UNE EN 12667), y resistencia térmica 4,76 m2K/W (UNE-EN 12667/12939), permeabilidad al vapor de agua permeabilidad/transmisión al vapor de agua µ 1 (EN 12086) clasificación al fuego B-S2-d0 (N. Europea).
Indicadores de impactos ambientales:
Coste energético: 7,46 Mj/Kg
Emisión CO2: 0,46 kg

**P02NG060** m² Aislante tejido reciclado de algodón a granel 250 mm (material)
Precio: 10.84
Descripción y prescripciones técnicas:
Aislamiento térmico y acústico de fibras recicladas 100% de algodón, a granel, para relleno de cámaras entre medianeras, fachadas, cubiertas y techos acústicos, de grososr 250 mm, con una densidad 20 kg/m3 (UNE EN 12667), conductividad térmica de 0,042 W/mK (UNE EN 12667), y resistencia térmica 5,95 m2K/W (UNE-EN 12667/12939), permeabilidad al vapor de agua permeabilidad/transmisión al vapor de agua µ 1 (EN 12086) clasificación al fuego B-S2-d0 (N. Europea).
Indicadores de impactos ambientales:
Coste energético: 7,46 Mj/Kg
Emisión CO2: 0,46 kg

**P02NG070** m² Aislante tejido reciclado de algodón a granel 300 mm (material)
Precio: 13.22
Descripción y prescripciones técnicas:
Aislamiento térmico y acústico de fibras recicladas 100% de algodón, a granel, para relleno de cámaras entre medianeras, fachadas, cubiertas y techos acústicos, de grososr 300 mm, con una densidad 20 kg/m3 (UNE EN 12667), conductividad térmica de 0,042 W/mK (UNE EN 12667), y resistencia térmica 7,14 m2K/W (UNE-EN 12667/12939), permeabilidad al vapor de agua permeabilidad/transmisión al vapor de agua µ 1 (EN 12086) clasificación al fuego B-S2-d0 (N. Europea).
Indicadores de impactos ambientales:
Coste energético: 7,46 Mj/Kg
Emisión CO2: 0,46 kg

**P02NG080** m² Aislante tejido reciclado de algodón a granel 350 mm (material)
Precio: 15.6
Descripción y prescripciones técnicas:
Aislamiento térmico y acústico de fibras recicladas 100% de algodón, a granel, para relleno de cámaras entre medianeras, fachadas, cubiertas y techos acústicos, de grososr 350 mm, con una densidad 20 kg/m3 (UNE EN 12667), conductividad térmica de 0,042 W/mK (UNE EN 12667), y resistencia térmica 8,33 m2K/W (UNE-EN 12667/12939), permeabilidad al vapor de agua permeabilidad/transmisión al vapor de agua µ 1 (EN 12086) clasificación al fuego B-S2-d0 (N. Europea).
Indicadores de impactos ambientales:
Coste energético: 7,46 Mj/Kg
Emisión CO2: 0,46 kg

#### P02NA Aislamiento cácara de arroz

**P02NA010** m² Panel cáscara arroz 20 mm y densidad 310 kg/m3 (material)
Precio: 18
Panel ecológico fabricado en cáscara de arroz espesor 20 mm y con densidad 310-600 kg/m3, con una conductividad térmica de 0,020 w/mk (UNE EN 12667).

**P02NA020** m² Panel cáscara arroz 30 mm y densidad 310 kg/m3 (material)
Precio: 20
Panel ecológico fabricado en cáscara de arroz, espesor 30 mm y con densidad 310-600 kg/m3, con una conductividad térmica de 0,020 w/mk (UNE EN 12667).

#### P02NC Aislamiento celulosa reciclada

**P02NC010** m³ Aislamiento celulosa reciclada a granel insuflada 20 mm (material)
Precio: 470
Aislamiento térmico mediante celulosa reciclada obtenida a partir de papel de periódico reciclado triturado, insuflada en seco para relleno de cámaras en tabiques interiores y exteriores, falsos techos, cubiertas no transitadas y relleno de cavidades en general, con una conductividad térmica de 0.035 W/mK (UNE EN 12667), densidad de 26-65 kg/m3 (UNE EN 12667) y resistencia térmica 3,6.103 Pa.s/m2 a 3,6.103 Pa.s/m2 (UNE EN 12667), permeabilidad al vapor de agua permeabilidad/transmisión al vapor de agua µ 3,5 (EN 12086), reaacción al fuego Bs2d0.
Indicadores de impactos ambientales:
Coste energético: 0,6228 MJ/kg
Emisión CO2: 0 kg

**P02NC020** m² Aislamiento Celulosa reciclada en manta 50 mm (material)
Precio: 20.45
Panel de aislamiento térmico y acústico de celulosa reciclada compuesta de papel reciclado con bórax (80%) y PET (20%) para relleno de cámaras entre medianeras, fachadas, cubiertas y techos acústicos, 50 mm de espesor, dimensiones para formato panel (LxH) 1200x600 m, con una conductividad térmica de 0.038 W/mK (UNE EN 12667), densidad de 50 kg/m3 (UNE EN 12667) y resistencia térmica 13.16 m2K/W (UNE EN 12667), permeabilidad al vapor de agua permeabilidad/transmisión al vapor de agua µ 1-2 (EN 12086), clasificación al fuego B-S2-d0 (N. Europea).
Indicadores de impactos ambientales:
Coste energético: 1,0512 MJ/kg
Emisión CO2: 0 kg

**P02NC030** m² Aislamiento Celulosa reciclada en manta 60 mm (material)
Precio: 23.58
Panel de aislamiento térmico y acústico de celulosa reciclada compuesta de papel reciclado con bórax (80%) y PET (20%) para relleno de cámaras entre medianeras, fachadas, cubiertas y techos acústicos, 60 mm de espesor, dimensiones para formato panel (LxH) 1200x600 m, con una conductividad térmica de 0.038 W/mK (UNE EN 12667), densidad de 35 kg/m3 (UNE EN 12667) y resistencia térmica 15.8 m2K/W (UNE EN 12667), permeabilidad al vapor de agua permeabilidad/transmisión al vapor de agua µ 1-2 (EN 12086), clasificación al fuego B-S2-d0 (N. Europea).
Indicadores de impactos ambientales:
Coste energético: 1,0512 MJ/kg
Emisión CO2: 0 kg

**P02NC040** m² Aislamiento Celulosa reciclada en panel espesor 10 mm (material)
Precio: 2.31
Algodón regenerado aglomerado conresina termoendurente. Aplicaciones: sobre cubierta entre rastreles, bajo cubierta, en aislamiento interior, en trasdosados, para particiones interiores verticales separativas y bajo forjado. Dimensiones 1250x600 mm y espesor 10 mm, Conductividad térmica de 0.028 W/(m·K).

**P02NC050** m² Aislamiento Celulosa reciclada en panel espesor 50 mm (material)
Precio: 7.22
Algodón regenerado aglomerado conresina termoendurente. Aplicaciones: sobre cubierta entre rastreles, bajo cubierta, en aislamiento interior, en trasdosados, para particiones interiores verticales separativas y bajo forjado. Dimensiones 1250x600 mm y espesor 50 mm, Conductividad térmica de 0.034 W/(m·K).

## P03 SELLADORES Y ADHESIVOS

### P03S Selladores

**P03S010** l Masilla de poliuretano (material)
Precio: 17.33
Masilla de poliuretano blanca, marrón/teja, gris o negro, para sellado y pegado de materiales de construcción (acero, hormigón, ladrillo, aluminio, mármol, fibrocemento), grietas o juntas de dilatación. Densidad relativa:1,18 g/cm3.

### P03A Adhesivos

**P03A010** kg Adhesivo de resina de urea formaldehído (UF) en polvo (material)
Precio: 5.32
Adhesivo de resina de fromaldehído de urea (UF) en polvo para fabricación de madera laminada. Contenido de resina 68%. Densidad a granel 610 g/l.

**P03A020** kg Mortero epoxi (material)
Precio: 11.55
Pasta epoxídica bicomponente hidro-dispersa, exenta de disolventes,para la realización de juntas estancas de 2 a 15 mm de ancho entre baldosas, así como para la adhesión de piezas cerámicas espesor realizable de 3 a 5 mm, de cualquier formato y absorción, en zonas que requieran una alta resistencia a agentes químicos, tanto en interiores como en exteriores.Densidad de la mezcla 1,6 kg/l, pH 10 a 11.Reacción al fuego Clase F.
Indicadores de impactos ambientales:
Consumo energético: 74,401 MJ
CO2: 10,981 Kg
Materia prima: 100 %
Post reciclaje: 0 %

## P04 BLOQUES DE HORMIGÓN

### P04H BLOQUES DE HORMIGÓN HUECO

**P04HH010** u Bloque de hormigón hueco 10x20x40 cm (material)
Precio: 0.35
Bloque de hormigón gris hueco 10x20x40 cm, acabado basto, resistencia a la compresión 10 N/mm2, densidad seca absoluta 2.000 Kg/m3, densidad aparente en seco 1.200 Kg/m3, conductividad térmica ? 1,18 W/m.K, capacidad asilante 3,70 W/m2K, factor de resistencia al vapor de agua µ 10, reacción al fuego Clase A1.
Indicadores de impacto medioambiental
Consumo de energía: 4,72 MJ/Ud. de fabricación
Consumo de agua: 1,44 l/Ud. de fabricación
Cambio climático: 0,305 m3/Ud. de fabricación

**P04HH020** u Bloque de hormigón hueco 15x20x40 cm (material)
Precio: 0.41
Bloque de hormigón gris hueco 15x20x40 cm, acabado basto, resistencia a la compresión 10 N/mm2, densidad seca absoluta 2.000 Kg/m3, densidad aparente en seco 1.200 Kg/m3, conductividad térmica ? 1,18 W/m.K, capacidad asilante 2,94 W/m2K, factor de resistencia al vapor de agua µ 10, reacción al fuego Clase A1.
Indicadores de impacto medioambiental
Consumo de energía: 4,72 MJ/Ud. de fabricación
Consumo de agua: 1,44 l/Ud. de fabricación
Cambio climático: 0,305 m3/Ud. de fabricación

**P04HH030** u Bloque de hormigón hueco 20x20x40 cm (material)
Precio: 0.44
Bloque de hormigón gris hueco 20x20x40 cm, acabado basto, resistencia a la compresión 10 N/mm2, densidad seca absoluta 2.000 Kg/m3, densidad aparente en seco 1.200 Kg/m3, conductividad térmica ? 1,18 W/m.K, capacidad asilante 2,81 W/m2K, factor de resistencia al vapor de agua µ 10, reacción al fuego Clase A1.
Indicadores de impacto medioambiental
Consumo de energía: 4,72 MJ/Ud. de fabricación
Consumo de agua: 1,44 l/Ud. de fabricación
Cambio climático: 0,305 m3/Ud. de fabricación

**P04HH040** u Bloque de hormigón hueco 25x20x40 cm (material)
Precio: 0.46
Bloque de hormigón gris hueco 25x20x40 cm, acabado basto, resistencia a la compresión 10 N/mm2, densidad seca absoluta 2.000 Kg/m3, densidad aparente en seco 1.200 Kg/m3, conductividad térmica ? 1,18 W/m.K, capacidad asilante 2,81 W/m2K, factor de resistencia al vapor de agua µ 10, reacción al fuego Clase A1.
Indicadores de impacto medioambiental
Consumo de recursos energéticos:
Energía primaria total: 4,6 MJ/Ud. de fabricación
Energía renovable: 0,1 MJ/Ud. de fabricación
Energía no renovable: 4,5 MJ/Ud. de fabricación
Consumo de recursos no energéticos: 1,8 l/Ud. de fabricación
Residuos sólidos:
Residuos valorizados (total): 0,9 kg/Ud. de fabricación
Residuos peligrosos eliminados: 0 kg/Ud. de fabricación
Residuos no peligrosos eliminados: 0,2 kg/Ud. de fabricación
Residuos inertes eliminados: 0,2 kg/Ud. de fabricación
Residuos radioactivos eliminados: 0 kg/Ud. de fabricación

**P04HH050** u Bloque de hormigón hueco 30x20x40 cm (material)
Precio: 0.63
Bloque de hormigón gris hueco 30x20x40 cm, acabado basto, resistencia a la compresión 10 N/mm2, densidad seca absoluta 2.000 Kg/m3, densidad aparente en seco 1.200 Kg/m3, conductividad térmica ? 1,18 W/m.K, capacidad asilante 2,81 W/m2K, factor de resistencia al vapor de agua µ 10, reacción al fuego Clase A1.
Indicadores de impacto medioambiental
Consumo de recursos energéticos:
Energía primaria total: 5,6 MJ/Ud. de fabricación
Energía renovable: 0,1 MJ/Ud. de fabricación
Energía no renovable: 5,5 MJ/Ud. de fabricación
Consumo de recursos no energéticos: 1,8 l/Ud. de fabricación
Residuos sólidos:
Residuos valorizados (total): 1,0 kg/Ud. de fabricación
Residuos peligrosos eliminados: 0 kg/Ud. de fabricación
Residuos no peligrosos eliminados: 0,3 kg/Ud. de fabricación
Residuos inertes eliminados: 0,3 kg/Ud. de fabricación
Residuos radioactivos eliminados: 0 kg/Ud. de fabricación

### P04T BLOQUES DE HORMIGÓN TRANSLÚCIDO

**P04TH010** u Bloque de hormigón translúcido 10x20x40 cm (material)
Precio: 0
Bloque de hormigón translúcido acabado pulido, colores blanco, gris o negro, dimensiones bloque 10x20x40 cm. Componentes: 96% hormigón y 4% de fibra óptica, densidad: 2100-2400 kg/m3, resistencia a compresión: 50N/mm2.
Indicadores de impacto medioambiental:
Componentes: 96% hormigón y 4% de fibra óptica
Densidad: 2100-2400 kg/m3
Resistencia a compresión: 50N/mm2
Resistencia a cortante: 7N/mm2
Acabado: pulido
Tamaño de los bloques: Tamaño máximo 1200x400 mm. Espesor 25-500mm
Colores: blanco, gris y negro

**P04TH020** u Bloque de hormigón translúcido 15x20x40 cm (material)
Precio: 0
Bloque de hormigón translúcido acabado pulido, colores blanco, gris o negro, dimensiones bloque 15x20x40 cm. Componentes: 96% hormigón y 4% de fibra óptica, densidad: 2100-2400 kg/m3, resistencia a compresión: 50N/mm2.
Indicadores de impacto medioambiental:

**P04TH030** u Bloque de hormigón translúcido 20x20x40 cm (material)
Precio: 0
Bloque de hormigón translúcido acabado pulido, colores blanco, gris o negro, dimensiones bloque 20x20x40 cm. Componentes: 96% hormigón y 4% de fibra óptica, densidad: 2100-2400 kg/m3, resistencia a compresión: 50N/mm2.
Indicadores de impacto medioambiental:

**P04TH040** u Bloque de hormigón translúcido 25x20x40 cm (material)
Precio: 0
Bloque de hormigón translúcido acabado pulido, colores blanco, gris o negro, dimensiones bloque 25x20x40 cm. Componentes: 96% hormigón y 4% de fibra óptica, densidad: 2100-2400 kg/m3, resistencia a compresión: 50N/mm2.
Indicadores de impacto medioambiental:

**P04TH050** u Bloque de hormigón translúcido 30x20x40 cm (material)
Precio: 0
Bloque de hormigón translúcido acabado pulido, colores blanco, gris o negro, dimensiones bloque 30x20x40 cm. Componentes: 96% hormigón y 4% de fibra óptica, densidad: 2100-2400 kg/m3, resistencia a compresión: 50N/mm2.
Indicadores de impacto medioambiental:

### P04C BLOQUES DE HORMIGÓN CELULAR

| Código | Ud | Descripción | Precio |
|---|---|---|---|
| P04CH010 | u | Bloque de hormigón celular (material) | 0 |

### P04E BLOQUES DE HORMIGÓN DE ESPUMA

| Código | Ud | Descripción | Precio |
|---|---|---|---|
| P04EH010 | u | Bloque interior de espuma (3% mc) (material) | 0 |
| P04EH020 | u | Bloque exterior de espuma (5% mc) (material) | 0 |

## P05 HORMIGÓN

### P05H Preparados y mezclas de hormigón

#### P05HM Hormigón estructural en masa

**P05HM010** m³ Hormigón estructural en masa HM-20/spb/20/I (material)
Precio: 50.63
Descripción y prescripciones técnicas:
Hormigón estructural en masa HM-20/spb/20/I, tamaño máximo del árido 20 mm, con >= 275 kg/m3 de cemento, apto para clase de exposición I.
Impactos ambientales:
Coste energético: 1.403,42 Mj y 389,84 kW-h
Emisión CO2: 257,19 kg

**P05HM020** m³ Hormigón blanco (HM, HA o HP) (material)
Precio: 146
Hormigón preparado en central, con cemento blanco (con baja relación a/c), áridos seleccionados y aditivos especiales con la finalidad de obtener hormigón blanco para la fabricación de estructuras de cualquier tipo, tanto de hormigón armado como en masa. Clases resistentes de 25 a 50 N/mm2. Consistencias Plástica, Blanda, Fluida o Liquida. Tamaño máximo de árido 12 mm. Para los ambientes de exposición: I, IIa, IIb, IIIa, IV, Qa, E, F y H.

#### P05HA Hormigón estructural para armar

**P05HA010** m³ Hormigón estructural para armar HA-25/spb/20/I-IIa (material)
Precio: 73.84
Descripción y prescripciones técnicas:
Hormigón estructural para armar HA-25/spb/20/I-IIa, tamaño máximo del árido 20 mm, con >= 275 kg/m3 de cemento, apto para clase de exposición I-IIa.
Impactos ambientales:
Coste energético: 1.403,42 Mj y 389,84 kW-h
Emisión CO2: 257,19 kg

| Código | Ud | Descripción | Precio |
|---|---|---|---|
| P05HM020 | m³ | Hormigón blanco (HM, HA o HP) | 146 |

#### P05HU Hormigón estructural autocompactante

**P05HU010** m³ Hormigón autocompactante HA-30/AC/12/I (material)
Precio: 147
Hormigón autocompactante con armado incluido con una cuantía de 10kg/m3, con 2 h de mantenimiento de propiedades reológicas con una resistencia a compresión de 30 N/mm2, un tamaño máximo del árido de 12 mm para una clase de exposición tipo I, según normas EHE-08 y CTE-SE-C
Información ambiental
Consumo energético: 1595,05 MJ
CO2: 275,817 Kg
Materia prima: 100 %
Post reciclaje: 0 %

**P05HU020** m³ Hormigón autocompactante HA-30/AC-E1/12/IIa+Qa (material)
Precio: 112.95
Hormigón autocompactante para todo tipo de cimentaciones elaborado en central con 2 h de mantenimiento de propiedades reológicas con una resistencia a compresión de 30 N/mm2, un tamaño máximo del árido de 12 mm para una clase de exposición tipo IIa, clase específica de exposición Qa, fluidez de 550 a 600 mm, según normas EHE-08 y CTE-SE-C.
Información ambiental
Consumo energético: 1973,40MJ
CO2: 353,221 Kg
Materia prima: 100 %
Post reciclaje: 0 %

**P05HU030** m³ Hormigón autocompactante HA-30/AC-E1/12/IIa+Qb (material)
Precio: 124.45
Hormigón autocompactante para todo tipo de cimentaciones elaborado en central con 2 h de mantenimiento de propiedades reológicas con una resistencia a compresión de 30 N/mm2, un tamaño máximo del árido de 12 mm para una clase de exposición tipo IIa, clase específica de exposición Qb, fluidez de 550 a 600 mm, según normas EHE-08 y CTE-SE-C
Información ambiental
Consumo energético: 2094,63 MJ
CO2: 378,761 Kg
Materia prima: 100 %
Post reciclaje: 0 %

**P05HU040** m³ Hormigón autocompactante HA-35/AC-E1/12/IIa+Qc (material)
Precio: 127.46
Hormigón autocompactante para todo tipo de cimentaciones elaborado en central con 2 h de mantenimiento de propiedades reológicas con una resistencia a compresión de 35 N/mm2, un tamaño máximo del árido de 12 mm para una clase de exposición tipo IIa, clase específica de exposición Qc, fluidez de 550 a 600 mm, según normas EHE-08 y CTE-SE-C.
Información ambiental
Consumo energético: 2101,48 MJ
CO2: 379,127 Kg
Materia prima: 100 %
Post reciclaje: 0 %

#### P05HL Hormigón ligero

**P05HL010** m³ Hormigón ligero con aplicación estructural (Áridos: arcilla expa (material)
Precio: 106.22
Preparado de hormigón ligero de baja densidad, premezclada sobre base de arcilla expandida, vermiculita, perlita, mezclados con áridos convencionales, con propiedades aislantes témicas y acústicas, para aplicaciones estructurales en forjados, pilares y vigas aligeradas; cubiertas planas e inclinadas; losas aligeradas; terrazas y voladizos; puentes y viaductos; marquesinas y elementos prefabricados. Densidad 1500-1650 kg/m3, valor de resistencia de 20-35 N/mm2 (uso hormigón en masa o armado), consistencia líquida. Tamaño máximo de árido 15 mm. Conductividad térmica 0,50-0,60 W/mK, resistencia al vapor de agua µ=6 (campo húmedo), permeabilidad al vapor de agua d=1,9*10-12 kg/msPa. Reacción al fuego Euroclasse A1 (Incombustible). Marcado CE. Conformidad con Norma UNE EN 206-1.

**P05HL020** m³ Hormigón ligero con aplicación no estructural (Áridos: arcilla e (material)
Precio: 0
Preparado de hormigón ligero de baja densidad (arcilla expandida + cemento + hidrorepelente), con propiedades aislantes témicas y acústicas, para aplicaciones no estructurales en recrecidos sobre cubiertas, recrecidos de nivelación en forjados, rellenos de bóvedas, rehabilitación de forjados, rellenos de zanjas y en conducciones. Densidad 600 a 1300 kg/m, valor de resistencia 2, 6 o 16 N/mm2 (hormigón en masa o armado). Tamaño máximo de árido 15 mm. Conductividad térmica certificada 0,134 W/mK. Reacción al fuego Euroclasse A1 (Incombustible). Marcado CE. Conformidad con Norma UNE EN 206-1.

**P05HL030** m³ Hormigón celular (material)
Precio: 81.26
Preparado de hormigón celular de cemento espumado y aditivo aireante, resistencia a compresión mayor o igual a 0,2 MPa, densidad 350 kg/m³ y conductividad térmica 0,093 W/(mK).
Indicadores de impacto medioambiental
Consumo de recursos energéticos:
Energía primaria total: 4,57 MJ
Energía renovable: 0,1 MJ
Energía no renovable: 4,5 MJ
Consumo de recursos no energéticos: 1,42 kg
Consumo de agua: 1,83 l
Residuos sólidos: 0,46 kg/año
Impacto generado por la fabricación: 0,436 kg de CO2 equivalente.

#### P05HV Hormigón de árido visto

**P05HV010** m³ Homigón de árido visto (HA o HM) (material)
Precio: 0
Hormigón especialmente diseñado para pavimentos de zonas peatonales, parques y zonas de ocio.
Aéreas de acceso a piscinas, urbanizaciones y centros comerciales.
Pavimentos ornamentales de todo tipo.
Datos técnicos:
Clases resistentes (Mpa): 20, 25, 30, 35, 40.
Consistencias (cm): Plástica, Blanda, Fluida.
Tamaño máximo de árido (mm):12, 20.
Ambientes de exposición: I, IIa, IIb, IIIa, IIIb, IIIc, IV, Qa, Qb, Qc, E, F y H.
Alta adherencia árido cemento.

#### P05HR Hormigón refractario

**P05HR010** kg Hormigón refractario (material)
Precio: 0.52
Preparado de hormigón refractario resistente a temperaturas hasta 1150ºC, inorgánico, incombustible, reacción frente al fuego Euroclase A1, para aplicaciones a altas temperaturas (instalaciones termosolares, hornos, chimeneas, etc), apto para colocación de ladrillos refractarios y para contacto con aguas agresivas o ácidas. Densidad aparente del polvo: 1,40 +/ 0,10 kg/litro, Densidad aparente en seco 110 °C: 1,94 kg/dm.

#### P05HF Hormigón reforzado

**P05HF010** kg Hormigón reforzado con fibra de vidrio (material)
Precio: 0
Preparado de hormigón reforzado con fibras para aplicaciones en soleras, premezclado con arcilla expandida hidrófoba. Densidad 1250 kg/m3, Valor de resistencia media de 18N/mm2. Conductividad Térmica certificada 0,27 W/mK, Reacción al fuego Euroclasse A1 (Incombustible). Marcado CE.

#### P05HP Hormigón poroso

**P05HP010** m³ Hormigón bajo contenido en finos (material)
Precio: 130
Hormigón poroso fabricado en central de bajo contenido en finos, con una porosidad del 20% y una permeabilidad de 500 l/min/m2, consistencia fluida y un tamaño máximo del árido de 12mm, resbaladicidad Clase 3.
Consumo energético: 770.16 MJ
CO2: 135.798 Kg
Materia prima: 100 %
Post reciclaje: 0 %

#### P05HE Hormigón pesado

**P05HE010** m³ Mezcla de hormigón pesado (material)
Precio: 0
Hormigón especialmente diseñado para proteger instalaciones radioactivas de todo tipo; centrales nucleares, instalaciones medicas de radioterapia, almacenes de material radioactivo.
Datos técnicos:
Clases resistentes (Mpa): 25, 30, 35, 40, 45 y 50.
Consistencias (cm): Plástica, Blanda, Fluida.
Tamaño máximo de árido (mm):12, 20.
Densidad en fresco: entre 2800 y 3300 kg/M3
Se utilizan en su composición áridos de alta densidad; esencialmente barita y también limonita, magnetita, etc.
Se puede utilizar como hormigón estructural.

## P06 YESOS

### P06Y Pasta de yeso

**P06Y010** kg Yeso blanco (material)
Precio: 0.12
Yeso blanco
Indicadores de impactos ambientales:
Energía incorporada: 1,8 MJ/kg y 0,5 kWh /kg
Emisiones: 0,2 CO2/kg

### P06L Placas de yeso laminado

**P06L010** m² Placa de yeso laminado espesor 13 mm (material)
Precio: 5.5
Placa de yeso laminado, tipo A, /13 con cartón a doble cara y alma de yeso, fabricada mediante proceso de laminación en continuo. Peso nominal 8,1 kg/m2, conductividad térmica 0.25 W/mK (norma EN 12524), resistencia a la difusión del vapor de agua (µ) 10 (norma EN 12524) y comportamiento frente al fuego (Euroclases) A2 s1 d0 (norma UNE-EN 520).
Dispone de bordes longitudinales afinados y bordes transversales cuadrados. con unas dimensiones de 2600x1200x15 mm.
Indicadores de impactos ambientales:
Energía incorporada: 48,8 MJ/uf
Carbono incorporado: 2,7kgCO2/uf
Consumo de agua: 0,02 m3/uf
Residuos generados: 11,2 kg/uf
Indicadores de impactos ambientales, uso de recursos y categoría de residuos en etapa de producto A1-A3*:
Uso total de la energía primaria renovable (energía primaria y recursos de energía primaria renovable utilizada como materia prima) : 6,4E+00 MJ, valor calorífico neto
Uso total de la energía primaria no renovable (energía primaria y recursos de energía primaria renovable utilizada como materia prima): 2,0E+01 MJ, valor calorífico neto
Uso de combustibles secundarios renovables: 0,00E+00 MJ, valor calorífico neto
Uso de combustibles secundarios no renovables: 0,00E+00 MJ, valor calorífico neto
Uso de materiales secundarios: 2,0E+01 kg
Uso neto de recursos de agua dulce: 1,9E+02 m3
Potencial de calentamiento global: 1,5E+00 kg CO2 eq
Residuos peligrosos eliminados: 3,3E-05 kg
Residuos no peligrosos eliminados: 1,3E-01 kg
Componentes para su reutilización: 0,00E+00 kg
Materiales para el reciclaje: 0,00E+00 kg
Materiales para valorización energética (recuperación de energía): 0,00E+00 kg
Energía exportada: 0,00E+00 Mj por vector energético

**P06L020** m² Placa de yeso laminado espesor 15 mm (material)
Precio: 7.38
Placa de yeso laminado, tipo A, /15 con cartón a doble cara y alma de yeso, fabricada mediante proceso de laminación en continuo. Peso nominal 10 kg/m2, conductividad térmica 0.25 W/mK (norma EN 12524), resistencia a la difusión del vapor de agua (µ) 10 (norma EN 12524) y comportamiento frente al fuego (Euroclases) A2 s1 d0 (norma UNE-EN 520).
Dispone de bordes longitudinales afinados y bordes transversales cuadrados. con unas dimensiones de 2600x1200x15 mm.
Indicadores de impactos ambientales:
Energía incorporada: 48,8 MJ/uf
Carbono incorporado: 2,7kgCO2/uf
Consumo de agua: 0,02 m3/uf
Residuos generados: 11,2 kg/uf
Indicadores de impactos ambientales, uso de recursos y categoría de residuos en etapa de producto A1-A3*:
Uso total de la energía primaria renovable (energía primaria y recursos de energía primaria renovable utilizada como materia prima) : 6,8E+00 MJ, valor calorífico neto
Uso total de la energía primaria no renovable (energía primaria y recursos de energía primaria renovable utilizada como materia prima): 2,7E+01 MJ, valor calorífico neto
Uso de combustibles secundarios renovables: 0,00E+00 MJ, valor calorífico neto
Uso de combustibles secundarios no renovables: 0,00E+00 MJ, valor calorífico neto
Uso de materiales secundarios: 2,0E+01 kg
Uso neto de recursos de agua dulce: 1,9E+02 m3
Potencial de calentamiento global: 1,7E+00 kg CO2 eq
Residuos peligrosos eliminados: 3,8E-05 kg
Residuos no peligrosos eliminados: 1,3E-01 kg
Componentes para su reutilización: 0,00E+00 kg
Materiales para el reciclaje: 0,00E+00 kg
Materiales para valorización energética (recuperación de energía): 0,00E+00 kg
Energía exportada: 0,00E+00 Mj por vector energético

## P07 MATERIALES CERÁMICOS

### P07L Ladrillos

#### P07LH Ladrillo hueco para revestir

**P07LH010** u Ladrillo cerámico gran formato 5 (material)
Precio: 0.68
Ladrillo cerámico gran formato, LD de categoria II y de dimensiones 500x510x50mm, para revestir, densidad 650 kg/m³, según UNE-EN 771-1.
Indicadores de impactos ambientales:
Consumo energético: 35,984 MJ
CO2: 2,73 kg
Materia prima: 100%
Post reciclaje: 0 %
Indicadores de impactos ambientales, uso de recursos y categoría de residuos en etapa de producto A1-A3*:
Potencial de calentamiento global: 2,36E+02 kg CO2 eq
Uso total de la energía primaria renovable 4,03E+02 Mj
Uso total de la energía primaria no renovable 2,52E+03 Mj
Uso de materiales secundarios: 0,00 Mj
Uso de combustibles secundarios renovables: 3,92E-03 Mj
Uso de combustibles secundarios no renovables: 4,12E-02 Mj
Uso neto de recursos de agua corriente: 1,05E+01 m3
Residuos peligrosos eliminados: 4,12E-04 kg
Residuos no peligrosos eliminados: 4,94E-02
Componentes para su reutilización: NR
Materiales para el reciclaje: 1,74E-01 kg
Materiales para valorización energética: 9,40E-03 kg
Energía exportada: 4,47E-02 kg
Energía térmica exportada: 0,00 kg
*Los resultados del Análisis del Ciclo de Vida (ACV) de esta DAP están basados en los datos proporcionados por el fabricante representativo de la Sección de Tabiques y Muros de Hispalyt y el Consorcio Termoarcilla "Ladrillos y bloques cerámicos para revestir. Pieza “P” según la Norma UNE-EN 771-1 ".

**P07LH020** u Ladrillo cerámico gran formato 7 (material)
Precio: 0.83
Ladrillo cerámico gran formato, LD de categoria II y de dimensiones 500x510x70mm, para revestir, densidad 650 kg/m³, según UNE-EN 771-1.
Indicadores de impactos ambientales:
Consumo energético: 41,52 MJ
CO2: 3,15 kg
Materia prima: 100%
Post reciclaje: 0 %
Indicadores de impactos ambientales, uso de recursos y categoría de residuos en etapa de producto A1-A3*:
Potencial de calentamiento global: 2,36E+02 kg CO2 eq
Uso total de la energía primaria renovable 4,03E+02 Mj
Uso total de la energía primaria no renovable 2,52E+03 Mj
Uso de materiales secundarios: 0,00 Mj
Uso de combustibles secundarios renovables: 3,92E-03 Mj
Uso de combustibles secundarios no renovables: 4,12E-02 Mj
Uso neto de recursos de agua corriente: 1,05E+01 m3
Residuos peligrosos eliminados: 4,12E-04 kg
Residuos no peligrosos eliminados: 4,94E-02
Componentes para su reutilización: NR
Materiales para el reciclaje: 1,74E-01 kg
Materiales para valorización energética: 9,40E-03 kg
Energía exportada: 4,47E-02 kg
Energía térmica exportada: 0,00 kg
*Los resultados del Análisis del Ciclo de Vida (ACV) de esta DAP están basados en los datos proporcionados por el fabricante representativo de la Sección de Tabiques y Muros de Hispalyt y el Consorcio Termoarcilla "Ladrillos y bloques cerámicos para revestir. Pieza “P” según la Norma UNE-EN 771-1 ".

**P07LH030** u Ladrillo Hueco Sencillo 4 (material)
Precio: 0.2
Ladrillo cerámico hueco sencillo, LD de categoria II y de dimensiones 500x200x40 mm, para revestir, para uso en fábrica protegida (pieza P), densidad 770 kg/m³, según UNE-EN 771-1.
Indicadores de impactos ambientales:
Consumo energético: 10,795 MJ
CO2: 0,819 kg
Materia prima: 100%
Post reciclaje: 0 %
Indicadores de impactos ambientales, uso de recursos y categoría de residuos en etapa de producto A1-A3*:
Potencial de calentamiento global: 2,36E+02 kg CO2 eq
Uso total de la energía primaria renovable 4,03E+02 Mj
Uso total de la energía primaria no renovable 2,52E+03 Mj
Uso de materiales secundarios: 0,00 Mj
Uso de combustibles secundarios renovables: 3,92E-03 Mj
Uso de combustibles secundarios no renovables: 4,12E-02 Mj
Uso neto de recursos de agua corriente: 1,05E+01 m3
Residuos peligrosos eliminados: 4,12E-04 kg
Residuos no peligrosos eliminados: 4,94E-02
Componentes para su reutilización: NR
Materiales para el reciclaje: 1,74E-01 kg
Materiales para valorización energética: 9,40E-03 kg
Energía exportada: 4,47E-02 kg
Energía térmica exportada: 0,00 kg
*Los resultados del Análisis del Ciclo de Vida (ACV) de esta DAP están basados en los datos proporcionados por el fabricante representativo de la Sección de Tabiques y Muros de Hispalyt y el Consorcio Termoarcilla "Ladrillos y bloques cerámicos para revestir. Pieza “P” según la Norma UNE-EN 771-1 ".

**P07LH040** u Ladrillo Hueco Doble 6 (material)
Precio: 0.22
Ladrillo cerámico hueco doble, LD de categoria II y de dimensiones 500x200x60 mm, para revestir, para uso en fábrica protegida (pieza P), densidad 770 kg/m³, según UNE-EN 771-1.
Indicadores de impactos ambientales:
Consumo energético: 12,174 MJ
CO2: 0,92358 kg
Materia prima: 100%
Post reciclaje: 0 %
Indicadores de impactos ambientales, uso de recursos y categoría de residuos en etapa de producto A1-A3*:
Potencial de calentamiento global: 2,36E+02 kg CO2 eq
Uso total de la energía primaria renovable 4,03E+02 Mj
Uso total de la energía primaria no renovable 2,52E+03 Mj
Uso de materiales secundarios: 0,00 Mj
Uso de combustibles secundarios renovables: 3,92E-03 Mj
Uso de combustibles secundarios no renovables: 4,12E-02 Mj
Uso neto de recursos de agua corriente: 1,05E+01 m3
Residuos peligrosos eliminados: 4,12E-04 kg
Residuos no peligrosos eliminados: 4,94E-02
Componentes para su reutilización: NR
Materiales para el reciclaje: 1,74E-01 kg
Materiales para valorización energética: 9,40E-03 kg
Energía exportada: 4,47E-02 kg
Energía térmica exportada: 0,00 kg
*Los resultados del Análisis del Ciclo de Vida (ACV) de esta DAP están basados en los datos proporcionados por el fabricante representativo de la Sección de Tabiques y Muros de Hispalyt y el Consorcio Termoarcilla "Ladrillos y bloques cerámicos para revestir. Pieza “P” según la Norma UNE-EN 771-1 ".

**P07LH050** u Ladrillo Hueco Doble 7 (material)
Precio: 0.23
Ladrillo cerámico hueco doble, LD de categoria II y de dimensiones 500x200x70 mm, para revestir, para uso en fábrica protegida (pieza P), densidad 770 kg/m³, según UNE-EN 771-1.
Indicadores de impactos ambientales:
Consumo energético: 14,203 MJ
CO2: 1,078 kg
Materia prima: 100%
Post reciclaje: 0 %
Indicadores de impactos ambientales, uso de recursos y categoría de residuos en etapa de producto A1-A3*:
Potencial de calentamiento global: 2,36E+02 kg CO2 eq
Uso total de la energía primaria renovable 4,03E+02 Mj
Uso total de la energía primaria no renovable 2,52E+03 Mj
Uso de materiales secundarios: 0,00 Mj
Uso de combustibles secundarios renovables: 3,92E-03 Mj
Uso de combustibles secundarios no renovables: 4,12E-02 Mj
Uso neto de recursos de agua corriente: 1,05E+01 m3
Residuos peligrosos eliminados: 4,12E-04 kg
Residuos no peligrosos eliminados: 4,94E-02
Componentes para su reutilización: NR
Materiales para el reciclaje: 1,74E-01 kg
Materiales para valorización energética: 9,40E-03 kg
Energía exportada: 4,47E-02 kg
Energía térmica exportada: 0,00 kg
*Los resultados del Análisis del Ciclo de Vida (ACV) de esta DAP están basados en los datos proporcionados por el fabricante representativo de la Sección de Tabiques y Muros de Hispalyt y el Consorcio Termoarcilla "Ladrillos y bloques cerámicos para revestir. Pieza “P” según la Norma UNE-EN 771-1 ".

#### P07LP Ladrillo perforado para revestir

**P07LP010** u Ladrillo perforado para revestir 7 (material)
Precio: 0.18
Ladrillo cerámico perforado tosco para revestir, para uso en fábrica protegida (pieza P), categoría I, medidas 22x11x7 cm, resistencia a compresión 5 N/mm², densidad 780 kg/m³, según UNE-EN 771-1.
Indicadores de impactos ambientales:
Consumo energético: 11,8 MJ
Carbono incorporado: 0,89523 kgCO2/kg
Materia prima: 100 %
Post reciclaje: 0 %
Indicadores de impactos ambientales, uso de recursos y categoría de residuos en etapa de producto A1-A3*:
Potencial de calentamiento global: 2,36E+02 kg CO2 eq
Uso total de la energía primaria renovable 4,03E+02 Mj
Uso total de la energía primaria no renovable 2,52E+03 Mj
Uso de materiales secundarios: 0,00 Mj
Uso de combustibles secundarios renovables: 3,92E-03 Mj
Uso de combustibles secundarios no renovables: 4,12E-02 Mj
Uso neto de recursos de agua corriente: 1,05E+01 m3
Residuos peligrosos eliminados: 4,12E-04 kg
Residuos no peligrosos eliminados: 4,94E-02
Componentes para su reutilización: NR
Materiales para el reciclaje: 1,74E-01 kg
Materiales para valorización energética: 9,40E-03 kg
Energía exportada: 4,47E-02 kg
Energía térmica exportada: 0,00 kg
*Los resultados del Análisis del Ciclo de Vida (ACV) de esta DAP están basados en los datos proporcionados por el fabricante representativo de la Sección de Tabiques y Muros de Hispalyt y el Consorcio Termoarcilla "Ladrillos y bloques cerámicos para revestir. Pieza “P” según la Norma UNE-EN 771-1 ".

**P07LP020** u Ladrillo perforado para revestir 10 (material)
Precio: 0.23
Ladrillo cerámico perforado tosco para revestir, para uso en fábrica protegida (pieza P), categoría I, medidas 22x11x10 cm, resistencia a compresión 5 N/mm², densidad 780 kg/m³, según UNE-EN 771-1.
Indicadores de impactos ambientales:
Consumo energético: 11,8 MJ/
Carbono incorporado: 0,89523 kgCO2/kg
Materia prima: 100 %
Post reciclaje: 0 %
Indicadores de impactos ambientales, uso de recursos y categoría de residuos en etapa de producto A1-A3*:
Potencial de calentamiento global: 2,36E+02 kg CO2 eq
Uso total de la energía primaria renovable 4,03E+02 Mj
Uso total de la energía primaria no renovable 2,52E+03 Mj
Uso de materiales secundarios: 0,00 Mj
Uso de combustibles secundarios renovables: 3,92E-03 Mj
Uso de combustibles secundarios no renovables: 4,12E-02 Mj
Uso neto de recursos de agua corriente: 1,05E+01 m3
Residuos peligrosos eliminados: 4,12E-04 kg
Residuos no peligrosos eliminados: 4,94E-02
Componentes para su reutilización: NR
Materiales para el reciclaje: 1,74E-01 kg
Materiales para valorización energética: 9,40E-03 kg
Energía exportada: 4,47E-02 kg
Energía térmica exportada: 0,00 kg
*Los resultados del Análisis del Ciclo de Vida (ACV) de esta DAP están basados en los datos proporcionados por el fabricante representativo de la Sección de Tabiques y Muros de Hispalyt y el Consorcio Termoarcilla "Ladrillos y bloques cerámicos para revestir. Pieza “P” según la Norma UNE-EN 771-1 ".

#### P07LC Ladrillo perforado caravista

**P07LC010** u Ladrillo perforado caravista 5 (material)
Precio: 0.26
Ladrillo cerámico perforado visto, liso, densidad aparente 780 kg/m3, de dimensiones 240x115x50 mm.
Indicadores de impactos ambientales:
Energía incorporada: 4,137 MJ/kg
Carbono incorporado: 0,311385 kg
Materia prima: 100 %
Post reciclaje: 0 %
Indicadores de impactos ambientales, uso de recursos y categoría de residuos en etapa de producto A1-A3*:
Potencial de calentamiento global: 2,56E+02 kg CO2 eq
Uso total de la energía primaria renovable 1,35E+04 MJ
Uso total de la energía primaria no renovable 3,49E+03MJ
Uso de materiales secundarios: 0,00 MJ
Uso de combustibles secundarios renovables: 4,87E-03 MJ
Uso de combustibles secundarios no renovables: 5,15E-02 MJ
Uso neto de recursos de agua corriente: 9,03E+00 m3
Residuos peligrosos eliminados: 4,24E-02 kg
Residuos no peligrosos eliminados: 2,51E-02 kg
Componentes para su reutilización: NR
Materiales para el reciclaje: 6,07E-02 kg
Materiales para valorización energética: 8,84E-03 kg
Energía exportada: 1,45E+02 kg
Energía térmica exportada: 0,00 kg
*Los resultados del Análisis del Ciclo de Vida (ACV) de esta DAP están basados en los datos proporcionados por el fabricante representativo de la Sección de Tabiques y Muros de Hispalyt y el Consorcio Termoarcilla "Ladrillos cerámicos caravista. Pieza “U” según la Norma UNE-EN 771-1 ".

**P07LC020** u Ladrillo perforado hidrofugado caravista 5 (material)
Precio: 0.37
Ladrillo cerámico perforado visto hidrofugado, liso, densidad aparente 780 kg/m3, de dimensiones 240x115x50 mm.
Indicadores de impactos ambientales:
Energía incorporada: 6,085 MJ/kg
Carbono incorporado: 0,46168kg
Materia prima: 100 %
Post reciclaje: 0 %
Indicadores de impactos ambientales, uso de recursos y categoría de residuos en etapa de producto A1-A3*:
Potencial de calentamiento global: 2,56E+02 kg CO2 eq
Uso total de la energía primaria renovable 1,35E+04 MJ
Uso total de la energía primaria no renovable 3,49E+03MJ
Uso de materiales secundarios: 0,00 MJ
Uso de combustibles secundarios renovables: 4,87E-03 MJ
Uso de combustibles secundarios no renovables: 5,15E-02 MJ
Uso neto de recursos de agua corriente: 9,03E+00 m3
Residuos peligrosos eliminados: 4,24E-02 kg
Residuos no peligrosos eliminados: 2,51E-02 kg
Componentes para su reutilización: NR
Materiales para el reciclaje: 6,07E-02 kg
Materiales para valorización energética: 8,84E-03 kg
Energía exportada: 1,45E+02 kg
Energía térmica exportada: 0,00 kg
*Los resultados del Análisis del Ciclo de Vida (ACV) de esta DAP están basados en los datos proporcionados por el fabricante representativo de la Sección de Tabiques y Muros de Hispalyt y el Consorcio Termoarcilla "Ladrillos cerámicos caravista. Pieza “U” según la Norma UNE-EN 771-1 ".

**P07LC030** u Ladrillo perforado hidrofugado caravista 6 (material)
Precio: 0.44
Ladrillo cerámico perforado visto hidrofugado, liso, densidad aparente 780 kg/m3, de dimensiones 240x115x60 mm.
Indicadores de impactos ambientales:
Energía incorporada: 7,303 MJ
Carbono incorporado: 0,55402 kg
Materia prima: 100 %
Post reciclaje: 0 %
Indicadores de impactos ambientales, uso de recursos y categoría de residuos en etapa de producto A1-A3*:
Potencial de calentamiento global: 2,56E+02 kg CO2 eq
Uso total de la energía primaria renovable 1,35E+04 MJ
Uso total de la energía primaria no renovable 3,49E+03MJ
Uso de materiales secundarios: 0,00 MJ
Uso de combustibles secundarios renovables: 4,87E-03 MJ
Uso de combustibles secundarios no renovables: 5,15E-02 MJ
Uso neto de recursos de agua corriente: 9,03E+00 m3
Residuos peligrosos eliminados: 4,24E-02 kg
Residuos no peligrosos eliminados: 2,51E-02 kg
Componentes para su reutilización: NR
Materiales para el reciclaje: 6,07E-02 kg
Materiales para valorización energética: 8,84E-03 kg
Energía exportada: 1,45E+02 kg
Energía térmica exportada: 0,00 kg
*Los resultados del Análisis del Ciclo de Vida (ACV) de esta DAP están basados en los datos proporcionados por el fabricante representativo de la Sección de Tabiques y Muros de Hispalyt y el Consorcio Termoarcilla "Ladrillos cerámicos caravista. Pieza “U” según la Norma UNE-EN 771-1 ".

#### P07LM Ladrillo macizo para revestir

**P07LM010** u Ladrillo macizo 3,7 (material)
Precio: 0.29
Ladrillo cerámico hidrofugado, macizo 100%, color rojo, densidad aparente 2300 kg/m3, medidas 238x114x37 mm.
Indicadores de impactos ambientales:
Consumo energético: 5,675 MJ/kg
Carbono incorporado: 0,43053 kgCO2/kg
Materia prima: 100 %
Post reciclaje: 0 %
Indicadores de impactos ambientales, uso de recursos y categoría de residuos en etapa de producto A1-A3*:
Potencial de calentamiento global: 2,36E+02 kg CO2 eq
Uso total de la energía primaria renovable 4,03E+02 Mj
Uso total de la energía primaria no renovable 2,52E+03 Mj
Uso de materiales secundarios: 0,00 Mj
Uso de combustibles secundarios renovables: 3,92E-03 Mj
Uso de combustibles secundarios no renovables: 4,12E-02 Mj
Uso neto de recursos de agua corriente: 1,05E+01 m3
Residuos peligrosos eliminados: 4,12E-04 kg
Residuos no peligrosos eliminados: 4,94E-02
Componentes para su reutilización: NR
Materiales para el reciclaje: 1,74E-01 kg
Materiales para valorización energética: 9,40E-03 kg
Energía exportada: 4,47E-02 kg
Energía térmica exportada: 0,00 kg
*Los resultados del Análisis del Ciclo de Vida (ACV) de esta DAP están basados en los datos proporcionados por el fabricante representativo de la Sección de Tabiques y Muros de Hispalyt y el Consorcio Termoarcilla "Ladrillos y bloques cerámicos para revestir. Pieza “P” según la Norma UNE-EN 771-1 ".

**P07LM020** u Ladrillo macizo 4,3 (material)
Precio: 0.44
Ladrillo cerámico hidrofugado, macizo 100%, color rojo, densidad aparente 2300 kg/m3, medidas 276x133x43 mm.
Indicadores de impactos ambientales:
Consumo energético: 8,348 MJ/kg
Carbono incorporado: 0,63331 kgCO2/kg
Materia prima: 100 %
Post reciclaje: 0 %
Indicadores de impactos ambientales, uso de recursos y categoría de residuos en etapa de producto A1-A3*:
Potencial de calentamiento global: 2,36E+02 kg CO2 eq
Uso total de la energía primaria renovable 4,03E+02 Mj
Uso total de la energía primaria no renovable 2,52E+03 Mj
Uso de materiales secundarios: 0,00 Mj
Uso de combustibles secundarios renovables: 3,92E-03 Mj
Uso de combustibles secundarios no renovables: 4,12E-02 Mj
Uso neto de recursos de agua corriente: 1,05E+01 m3
Residuos peligrosos eliminados: 4,12E-04 kg
Residuos no peligrosos eliminados: 4,94E-02
Componentes para su reutilización: NR
Materiales para el reciclaje: 1,74E-01 kg
Materiales para valorización energética: 9,40E-03 kg
Energía exportada: 4,47E-02 kg
Energía térmica exportada: 0,00 kg
*Los resultados del Análisis del Ciclo de Vida (ACV) de esta DAP están basados en los datos proporcionados por el fabricante representativo de la Sección de Tabiques y Muros de Hispalyt y el Consorcio Termoarcilla "Ladrillos y bloques cerámicos para revestir. Pieza “P” según la Norma UNE-EN 771-1 ".

#### P07LV Ladrillo macizo caravista

**P07LV010** u Ladrillo macizo caravista 4,3 (material)
Precio: 0.49
Ladrillo macizo hidrofugado, liso, caravista, densidad aparente 2300 kg/m3, de medidas 27,6 x 13,3 x 4,3 cm
Consumo energético: 8.348 MJ
CO2: 0.63331 Kg
Materia prima: 100 %
Post reciclaje: 0 %
Indicadores de impactos ambientales, uso de recursos y categoría de residuos en etapa de producto A1-A3*:
Potencial de calentamiento global: 2,56E+02 kg CO2 eq
Uso total de la energía primaria renovable 1,35E+04 MJ
Uso total de la energía primaria no renovable 3,49E+03MJ
Uso de materiales secundarios: 0,00 MJ
Uso de combustibles secundarios renovables: 4,87E-03 MJ
Uso de combustibles secundarios no renovables: 5,15E-02 MJ
Uso neto de recursos de agua corriente: 9,03E+00 m3
Residuos peligrosos eliminados: 4,24E-02 kg
Residuos no peligrosos eliminados: 2,51E-02 kg
Componentes para su reutilización: NR
Materiales para el reciclaje: 6,07E-02 kg
Materiales para valorización energética: 8,84E-03 kg
Energía exportada: 1,45E+02 kg
Energía térmica exportada: 0,00 kg
*Los resultados del Análisis del Ciclo de Vida (ACV) de esta DAP están basados en los datos proporcionados por el fabricante representativo de la Sección de Tabiques y Muros de Hispalyt y el Consorcio Termoarcilla "Ladrillos cerámicos caravista. Pieza “U” según la Norma UNE-EN 771-1 ".

### P07B Bloques

#### P07BT Termoarcilla

**P07BT010** u Bloque de termoarcilla 14 (material)
Precio: 0.33
Bloque cerámico de arcilla cocida aligerada, no visto, categoria I, tipo LD, para muros de carga, fachada ventilada, SATE y separación entre viviendas. Medidas R-12,5 De 300x140x190 mm. Densidad aparente 800 kg/m3. Resistencia a compresión: 12,5 N/mm2 (Categoría I). ? muro 2,76 W/m x k y resistencia térmica muro 0,87 m2k/W. Reacción al fuego A1.
Indicadores de impactos ambientales:
Consumo energético: 22,144 MJ
CO2: 1,68 Kg
Materia prima: 100 %
Post reciclaje: 0 %
Indicadores de impactos ambientales, uso de recursos y categoría de residuos en etapa de producto A1-A3*:
Potencial de calentamiento global: 2,36E+02 kg CO2 eq
Uso total de la energía primaria renovable 4,03E+02 Mj
Uso total de la energía primaria no renovable 2,52E+03 Mj
Uso de materiales secundarios: 0,00 Mj
Uso de combustibles secundarios renovables: 3,92E-03 Mj
Uso de combustibles secundarios no renovables: 4,12E-02 Mj
Uso neto de recursos de agua corriente: 1,05E+01 m3
Residuos peligrosos eliminados: 4,12E-04 kg
Residuos no peligrosos eliminados: 4,94E-02
Componentes para su reutilización: NR
Materiales para el reciclaje: 1,74E-01 kg
Materiales para valorización energética: 9,40E-03 kg
Energía exportada: 4,47E-02 kg
Energía térmica exportada: 0,00 kg
*Los resultados del Análisis del Ciclo de Vida (ACV) de esta DAP están basados en los datos proporcionados por el fabricante representativo de la Sección de Tabiques y Muros de Hispalyt y el Consorcio Termoarcilla

**P07BT020** u Bloque de termoarcilla 19 (material)
Precio: 0.43
Bloque cerámico de arcilla cocida aligerada, no visto, categoria I, tipo LD, para muros de carga, fachada ventilada, SATE y separación entre viviendas. Medidas R-12,5 De 300x190x190 mm. Densidad aparente 800 kg/m3. Resistencia a compresión: 12,5 N/mm2 (Categoría I). ? muro 2,76 W/m x k y resistencia térmica muro 0,87 m2k/W. Reacción al fuego A1.
Indicadores de impactos ambientales:
Consumo energético: 27,68 MJ
CO2: 2.10 Kg
Materia prima: 100 %
Post reciclaje: 0 %
Indicadores de impactos ambientales, uso de recursos y categoría de residuos en etapa de producto A1-A3:
Potencial de calentamiento global: 2,36E+02 kg CO2 eq
Uso total de la energía primaria renovable 4,03E+02 Mj
Uso total de la energía primaria no renovable 2,52E+03 Mj
Uso de materiales secundarios: 0,00 Mj
Uso de combustibles secundarios renovables: 3,92E-03 Mj
Uso de combustibles secundarios no renovables: 4,12E-02 Mj
Uso neto de recursos de agua corriente: 1,05E+01 m3
Residuos peligrosos eliminados: 4,12E-04 kg
Residuos no peligrosos eliminados: 4,94E-02
Componentes para su reutilización: NR
Materiales para el reciclaje: 1,74E-01 kg
Materiales para valorización energética: 9,40E-03 kg
Energía exportada: 4,47E-02 kg
Energía térmica exportada: 0,00 kg

**P07BT030** u Bloque de termoarcilla 24 (material)
Precio: 0.55
Bloque cerámico de arcilla cocida aligerada, no visto, categoria I, tipo LD, para muros de carga, fachada ventilada, SATE y separación entre viviendas. Medidas R-12,5 De 300x240x190 mm. Densidad aparente 800 kg/m3. Resistencia a compresión: 12,5 N/mm2 (Categoría I). ? muro 2,76 W/m x k y resistencia térmica muro 0,87 m2k/W. Reacción al fuego A1.
Indicadores de impactos ambientales:
Consumo energético: 38,752 MJ
CO2: 2.94 Kg
Materia prima: 100 %
Post reciclaje: 0 %
Indicadores de impactos ambientales, uso de recursos y categoría de residuos en etapa de producto A1-A3:
Potencial de calentamiento global: 2,36E+02 kg CO2 eq
Uso total de la energía primaria renovable 4,03E+02 Mj
Uso total de la energía primaria no renovable 2,52E+03 Mj
Uso de materiales secundarios: 0,00 Mj
Uso de combustibles secundarios renovables: 3,92E-03 Mj
Uso de combustibles secundarios no renovables: 4,12E-02 Mj
Uso neto de recursos de agua corriente: 1,05E+01 m3
Residuos peligrosos eliminados: 4,12E-04 kg
Residuos no peligrosos eliminados: 4,94E-02
Componentes para su reutilización: NR
Materiales para el reciclaje: 1,74E-01 kg
Materiales para valorización energética: 9,40E-03 kg
Energía exportada: 4,47E-02 kg
Energía térmica exportada: 0,00 kg

**P07BT040** u Bloque de termoarcilla 29 (material)
Precio: 0.64
,216Bloque cerámico de arcilla cocida aligerada, no visto, categoria I, tipo LD, para muros de carga, fachada ventilada, SATE y separación entre viviendas. Medidas R-12,5 De 300x240x190 mm. Densidad aparente 800 kg/m3. Resistencia a compresión: 12,5 N/mm2 (Categoría I). ? muro 2,76 W/m x k y resistencia térmica muro 0,87 m2k/W. Reacción al fuego A1.
Indicadores de impactos ambientales:
Consumo energético: 33,216 MJ
CO2: 2.52 Kg
Materia prima: 100 %
Post reciclaje: 0 %
Indicadores de impactos ambientales, uso de recursos y categoría de residuos en etapa de producto A1-A3:
Potencial de calentamiento global: 2,36E+02 kg CO2 eq
Uso total de la energía primaria renovable 4,03E+02 Mj
Uso total de la energía primaria no renovable 2,52E+03 Mj
Uso de materiales secundarios: 0,00 Mj
Uso de combustibles secundarios renovables: 3,92E-03 Mj
Uso de combustibles secundarios no renovables: 4,12E-02 Mj
Uso neto de recursos de agua corriente: 1,05E+01 m3
Residuos peligrosos eliminados: 4,12E-04 kg
Residuos no peligrosos eliminados: 4,94E-02
Componentes para su reutilización: NR
Materiales para el reciclaje: 1,74E-01 kg
Materiales para valorización energética: 9,40E-03 kg
Energía exportada: 4,47E-02 kg
Energía térmica exportada: 0,00 kg

### P07R Bovedillas y rasillones

#### P07RR Rasillones y tablones

**P07RR010** u Rasillón cerámico machihembrado 50x20x3 cm (material)
Precio: 0.26
Rasillón cerámico hueco machihembrado, para cubiertas y de dimensiones 500x200x30mm
Indicadores de impactos ambientales:
Consumo energético: 7,448 MJ
CO2: 0,58779 kg
Materia prima: 100%
Post reciclaje: 0 %

**P07RR020** u Rasillón cerámico machihembrado 100x25x3,5 cm (material)
Precio: 0.48
Rasillón cerámico hueco machihembrado, para cubiertas y de dimensiones 1000x250x35 mm
Indicadores de impactos ambientales:
Consumo energético: 19,497 MJ
CO2: 1,479 kg
Materia prima: 100%
Post reciclaje: 0 %

**P07RR030** u Tablón cerámico 75x30x4 cm (material)
Precio: 0.52
Tablón cerámico, para cubiertas y de dimensiones 750x300x40mm
Indicadores de impactos ambientales:
Consumo energético: 16,890 MJ
CO2: 1,281 kg
Materia prima: 100%
Post reciclaje: 0 %

**P07RR040** u Tablón cerámico 80x30x4 cm (material)
Precio: 0.53
Tablón cerámico, para cubiertas y de dimensiones 800x300x40mm
Indicadores de impactos ambientales:
Consumo energético: 18,016 MJ
CO2: 1,367 kg
Materia prima: 100%
Post reciclaje: 0 %

**P07RR050** u Tablón cerámico 90x30x4 cm (material)
Precio: 0.6
Tablón cerámico, para cubiertas y de dimensiones 900x300x40mm
Indicadores de impactos ambientales:
Consumo energético: 20,268 MJ
CO2: 1,538 kg
Materia prima: 100%
Post reciclaje: 0 %

**P07RR060** u Tablón cerámico 100x30x4 cm (material)
Precio: 0.67
Tablón cerámico, para cubiertas y de dimensiones 1000x300x40mm
Indicadores de impactos ambientales:
Consumo energético: 22,52 MJ
CO2: 1,709 kg
Materia prima: 100%
Post reciclaje: 0 %

#### P07RB Bovedillas

**P07RB010** u Bovedilla cerámica 60x25x25 cm (material)
Precio: 1.1
Bovedilla cerámica de 600x250x250 mm. Reacción al fuego clase A1.
Indicadores de impactos ambientales:
Energía incorporada: 2,83 MJ/kg
Carbono incorporado: 0,24 kgCO2/kg
Consumo de agua: 0,0095 m3/kg

### P07T Tejas

**P07TC010** u Teja cerámica curva (material)
Precio: 0.32
Teja cerámica curva. Reacción al fuego clase A1.
Indicadores de impactos ambientales:
Energía incorporada: 3,71 MJ/kg
Carbono incorporado: 0,2 kgCO2/kg
Consumo de agua: 0,0094 m3/kg

**P07TC020** u Teja cerámica plana tipo alicante (material)
Precio: 0.55
Teja cerámica plana tipo alicante. Reacción al fuego clase A1.
Indicadores de impactos ambientales:
Energía incorporada: 3,71 MJ/kg
Carbono incorporado: 0,2 kgCO2/kg
Consumo de agua: 0,0094 m3/kg

**P07TC030** u Teja cerámica mixta 46,6x27,5 cm (material)
Precio: 0.73
Teja cerámica mixta roja 46,6x27,5 cm. Reacción al fuego clase A1.
Indicadores de impactos ambientales:
Energía incorporada: 3,71 MJ/kg
Carbono incorporado: 0,2 kgCO2/kg
Consumo de agua: 0,0094 m3/kg

### P07A Adoquines cerámicos

**P07AC010** u Adoquín cerámico 20x10x5 cm (material)
Precio: 0.18
Adoquín cerámico rojo liso 200x100x50 mm. Reacción al fuego: Clase A1.
Indicadores de impactos ambientales:
Consumo energético: 249,12 MJ/kg
Carbono incorporado: 18,9 kgCO2/kg
Materia prima: 100 %
Post reciclaje: 0 %

## P08 AZULEJOS (29/06/2020)

### P08A Azulejos y balosas cerámicas (29/06/2020)

#### P08AP Gres porcelánico (29/06/2020)

| Código | Descripción | Precio |
|---|---|---|
| P08AP010 | Azulejo porcelanico tec. 30x30 cm. natural (material; 29/06/2020) | 25.16 |
| P08AP020 | Azulejo porcel. esmaltado 30x30 cm (material; 29/06/2020) | 19.79 |

#### P08AR Gres porcelánico con material reciclado (29/06/2020)

| Código | Descripción | Precio |
|---|---|---|
| P08AR010 | Azulejo porcelánico 20x20 cm (material; 29/06/2020) | 26.66 |

#### P08AG Gres (29/06/2020)

| Código | Ud | Descripción | Precio |
|---|---|---|---|
| P08AG020 | m² | Azulejo color 15x15 cm. (material; 29/06/2020) | 9.38 |
| P08AG010 | m² | Azulejo blanco 15x15 cm (material; 29/06/2020) | 6.31 |
| P08AG030 | m² | Azulejo gres de 31x31 cm (material; 29/06/2020) | 18.34 |

## P09 MATERIALES DE ACABADOS Y REVESTIMIENTOS

### P09P Pintura

#### P09PI Pintura interior

**P09PI010** kg Pintura interior 1 capa (material)
Precio: 14.9
Pintura a base de silicato, para interiores, con efecto fotocatalítico, color blanco. Aplicada en 1 capa.
Indicadores de impactos ambientales:
Consumo energético: 10,5 MJ/Sqm
CO2: 0,353 kgCO2/Sqm
Materia prima: 100%
Post reciclaje: 0 %

**P09PI020** kg Pintura interior 2 capas (material)
Precio: 14.9
Pintura a base de silicato, para interiores, con efecto fotocatalítico, color blanco. Aplicada en 2 capas.
Indicadores de impactos ambientales:
Consumo energético: 20,4 MJ/Sqm
CO2: 1,06 kgCO2/Sqm
Materia prima: 100%
Post reciclaje: 0 %

**P09PI030** kg Pintura interior 3 capas (material)
Precio: 14.9
Pintura a base de silicato, para interiores, con efecto fotocatalítico, color blanco. Aplicada en 3 capas.
Indicadores de impactos ambientales:
Consumo energético: 30,6 MJ/Sqm
CO2: 1,06 kgCO2/Sqm
Materia prima: 100%
Post reciclaje: 0 %

**P09PI040** kg Imprimación para interior (material)
Precio: 6.3
Imprimación a base de una combinación de ligantes de hidrosol y sol de sílice, para interiores.
Indicadores de impactos ambientales:
Consumo energético: 90 MJ
CO2: 13,293 kg
Materia prima: 100%
Post reciclaje: 0 %

**P09PI050** kg Diluyente para pinturas (material)
Precio: 16.36
Diluyente para pinturas de dispersión a base de sol-silicato para veladuras de piedra natura
Indicadores de impactos ambientales:
Consumo energético: 100 MJ
CO2: 16,760 kg
Materia prima: 100%
Post reciclaje: 0 %

#### P09PE Pintura exterior

**P09PE010** kg Pintura hidrófuga para fachadas (material)
Precio: 12.85
Pintura hidrófuga a base de silicato para fachadas, color blanco, con pigmentos inorgánicos totalmente estables a la luz y cargas minerales.
Indicadores de impactos ambientales:
Consumo energético: 20 MJ
CO2: 1,8 kg
Materia prima: 100%
Post reciclaje: 0 %

### P09R Revestimientos de piedra

**P09R010** m² Caliza apomazada/abujardada (material)
Precio: 34.18
Piedra caliza ordinaria apomazada/abujardada, espesor 2 cm.

**P09R020** m² Granito nacional pulido (material)
Precio: 48.16
Descripción y prescripciones técnicas:
Placa de granito nacional, espesor 3 cm, acabado pulido, según UNE-EN 1469.
Indicadores de impactos ambientales y de uso de recursos en etapa de producto A1-A3:

**P09R030** m² Mármol nacional pulido (material)
Precio: 28.75
Piedra de mármol nacional pulido, espesor 1 cm.

**P09R040** m² Arenisca apomazada/abujardada (material)
Precio: 32.04
Piedra arenisca nacional, apomazada/abujardada, espesor 3 cm.

| Código | Ud | Descripción | Precio |
|---|---|---|---|
| P09R050 | m² | Esquisto (material) | 0 |

**P09R060** m² Pizarra negra (material)
Precio: 27.27
Piedra de pizarra negra, espesor 2 cm, acabado natural.

### P09Z Zinc

**P09Z010** m² Zinc virgen (material)
Precio: 0
Zinc virgen, conductividad térmica 113 W·m 1 K-1 y densidad 7000 kg/m3
Indicadores de impactos ambientales:
Energía incorporada: 72,0 MJ/kg
Carbono incorporado: 3,86 kgCO2/kg

**P09Z020** m² Zinc reciclado (material)
Precio: 0
Zinc reciclado, conductividad térmica 113 W·m 1 K-1 y densidad 7000 kg/m3
Indicadores de impactos ambientales:
Energía incorporada: 9,0 MJ/kg
Carbono incorporado: 0,48 kgCO2/kg

### P09A Asfalto

**P09A010** m² Lámina asfáltica de betún elastómero de 4.0 kg/m2 (material)
Precio: 4.78
Lámina asfáltica de betún elastómero de superficie protegida (tipo LBM), LBM-40/G-FP 150 R, de 1m de ancho y peso medio de 4.0 kg/m2, con armadura de fieltro de poliéster reforzado y estabilizado de 150 g/m2 y material de protección de color gris en la cara externa de la lámina.
Indicadores de impactos ambientales:
Consumo energético: 135,63 MJ
CO2: 19,918 kg
Materia prima: 100%
Post reciclaje: 0%

**P09A020** m² Lámina asfáltica de betún elastómero de 5.0 kg/m2 (material)
Precio: 6.31
Lámina asfáltica de betún elastómero de superficie protegida (tipo LBM), LBM-50/G-FP 190 R, de 1m de ancho y peso medio de 5.0 kg/m2, con armadura de fieltro de poliéster reforzado y estabilizado de 190 g/m2 y material de protección de color gris en la cara externa de la lámina.
Indicadores de impactos ambientales:
Consumo energético: 180,115 MJ
CO2: 26,454 kg
Materia prima: 100%
Post reciclaje: 0%

**P09A030** kg Emulsión bituminosa, tipo EB (material)
Precio: 1.57
Descripción y prescripciones técnicas:
Emulsión bituminosa, tipo EB, para la imprimación y preparación de superficies, como recubrimiento de muros y cimentaciones y protección de superficies en general.
Indicadores de impactos ambientales:
Consumo energético: 22,053 MJ
CO2: 3,239 kg
Materia prima: 100%
Post reciclaje: 0%

### P09L Linóleo

**P09L010** m² Linoleo (material)
Precio: 11.57
Lámina de linóleo, a base de harinas de corcho y madera, aceite de linaza, resinas y pigmentos naturales, con soporte de yute, de 2 mm de espesor y 1250 g/m² de masa superficial, Euroclase D-s3, d0 de reacción al fuego, según UNE-EN 13501-1, para revestimiento de paramentos verticales interiores.

### P09V Vinilo

#### P09VR Rollos

**P09VR010** m² Vinilo en rollos (material)
Precio: 25.22
Lámina homogénea de PVC, de 2 mm de espesor, con tratamiento de protección superficial PUR, color a elegir; suministrada en rollos de 200 cm de anchura; peso total: 1400 g/m²; resistencia al fuego B-s2, d0, según UNE-EN 13501-1.
Indicadores de impactos ambientales:
Energía incorporada: 65,64 MJ/kg
Carbono incorporado: 2,29 kgCO2/kg
Consumo de agua: 0,0075 m3/kg

#### P09VL Lamas y losetas

**P09VL010** m² Vinilo en lamas espesor 4 mm (material)
Precio: 36.5
Lámina homogénea de PVC, de 4 mm de espesor, con tratamiento de protección superficial PUR, color a elegir; suministrada en lamas; peso total: 1300 g/m²; resistencia al fuego B-s2, d0, según UNE-EN 13501-1.
Indicadores de impactos ambientales:
Energía incorporada: 74,57 MJ/kg
Carbono incorporado: 2,92 kgCO2/kg
Consumo de agua: 0,0073 m3/kg

**P09VL020** m² Vinilo en lamas espesor 5 mm (material)
Precio: 36.5
Lámina homogénea de PVC, de 5 mm de espesor, con tratamiento de protección superficial PUR, color a elegir; suministrada en lamas; peso total: 1300 g/m²; resistencia al fuego B-s2, d0, según UNE-EN 13501-1.
Indicadores de impactos ambientales:
Energía incorporada: 82,01 MJ/kg
Carbono incorporado: 3,29 kgCO2/kg
Consumo de agua: 0,0078 m3/kg

**P09VL030** Vinilo en losetas espesor 5 mm (material)
Precio: 36.5
Lámina homogénea de PVC, de 5 mm de espesor, con tratamiento de protección superficial PUR, color a elegir; suministrada en losetas; peso total: 1300 g/m²; resistencia al fuego B-s2, d0, según UNE-EN 13501-1.
Indicadores de impactos ambientales:
Energía incorporada: 82,01 MJ/kg
Carbono incorporado: 3,29 kgCO2/kg
Consumo de agua: 0,0078 m3/kg

### P09B Pavimento laminado

**P09BL010** m² Pavimento laminado espesor 8 mm (material)
Precio: 15.9
Pavimento laminado, instalación con cola, Clase 21: Doméstico moderado, resistencia a la abrasión AC1, espesor 8 mm y dimensiones 1400x190 mm, densidad 800, formado por: tablero base de HDF, laminado decorativo de pino de 0,2 mm y con capa superficial de protección plástica. Según UNE-EN 13329 y UNE-EN 14041.
Energía incorporada: 45,6 MJ/kg
Carbono incorporado: 0,016 kgCO2/kg
Consumo de agua: 0,011 m3/kg

**P09BL020** m² Pavimento laminado espesor 12 mm (material)
Precio: 39.59
Pavimento laminado, instalación con cola, Clase 21: Doméstico moderado, resistencia a la abrasión AC1, espesor 12 mm y dimensiones 2025x240 mm, densidad 1200, formado por: tablero base de HDF, laminado decorativo de roble de 0,2 mm y con capa superficial de protección plástica. Según UNE-EN 13329 y UNE-EN 14041.
Energía incorporada: 65,5 MJ/kg
Carbono incorporado: 0,022 kgCO2/kg
Consumo de agua: 0,0048 m3/kg

### P09F Pavimento alfombra-felpudo vinilo

**P09FR010** m² Felpudo vinilo entrelazado en rollos, espesor 10 mm (material)
Precio: 34
Alfombra-felpudo de rizo de vinilo entrelazado, en rollo de 6x1,2 m y 10 mm de espesor, con base, de cualquier color.
Información ambiental:
Consumo energético: 280 MJ
CO2: 41,328 Kg
Materia prima: 0 %
Post reciclaje: 100 %

**P09FR020** Felpudo vinilo entrelazado en rollos, espesor 14 mm (material)
Precio: 38
Alfombra-felpudo de rizo de vinilo entrelazado, en rollo de 6x1,2 m y 14 mm de espesor, con base, de cualquier color.
Información ambiental:
Consumo energético: 368 MJ
CO2: 54,317 Kg
Materia prima: 0 %
Post reciclaje: 100 4

### P09G Pavimento de goma

**P09GR010** m² Pavimento de goma en rollo, espesor 2 mm (material)
Precio: 22.36
Descripción y prescripciones técnicas:
Pavimento de goma de superfície lisa y tratamiento superficial de protección, multicolor, en rollos de 2 mm de espesor y tamaño 14x1,90 m.
Indicadores de impactos ambientales:
Consumo energético: 374 MJ
CO2: 55,352 kg
Materia prima: 100%
Post reciclaje: 0%

**P09GL020** m² Pavimento de goma en losetas, espesor 2 mm (material)
Precio: 23.54
Descripción y prescripciones técnicas:
Pavimento de goma de superfície lisa y tratamiento superficial de protección, multicolor, en losetas de 2 mm de espesor y tamaño 610x610 mm.
Indicadores de impactos ambientales:
Consumo energético: 165 MJ
CO2: 24,42 kg
Materia prima: 100%
Post reciclaje: 0%

### P09H Losas de hormigón

**P09HP010** m² Losa prefabricada de hormigón (material)
Precio: 18.26
Losa de hormigón prefabricado, recta, de 50x50 cm y 8 cm de espesor, de acabado liso, sin armadura.

### P09S Pavimento de plástico

#### P09SL Losetas de PVC

**P09SL010** m² Loseta de PVC lisa 33x33 cm (material)
Precio: 55
Pavimento de PVC en loseta lisa de 33x33 cm y 10 mm de espesor, varios colores.
Indicadores de impactos ambientales:
Consumo energético: 945 MJ
CO2: 139,482 kg
Materia prima: 100%
Post reciclaje: 0%

#### P09SP Polietileno

### P09C Pavimento de caucho

#### P09CR Caucho reciclado

**P09CR010** m² Losetas de caucho reciclado 20 mm (material)
Precio: 35
Descripción y prescripciones técnicas:
Losetas de caucho reciclado de 100x50 cm de superficie y 20mm de espesor, color negro, densidad UNE 53-526 1,00 kg/mm, dureza UNE 53130 SHORE A 61.
Información ambiental:
Consumo energético: 143 MJ
CO2: 2,116e-005 Kg
Materia prima: 0 %
Post reciclaje: 100 %

**P09CR020** m² Losetas de caucho reciclado 40 mm (material)
Precio: 47
Descripción y prescripciones técnicas:
Losetas de caucho reciclado de 100x50 cm de superficie y 40mm de espesor, color negro. Composición 50 % SBR Reciclado 50% EPDM, densidad UNE 53-526 1,00 kg/mm, dureza UNE 53130 SHORE A 61.
Información ambiental:
Consumo energético: 256,665 MJ
CO2: 3,799e-005 Kg
Materia prima: 0 %
Post reciclaje: 100 %

#### P09CC Caucho

##### P09CC010 Pavimento de caucho en rollo espesor 3 mm
Pavimento de caucho con estribo rayado triangular en rollo de 10x1 m de superficie y 3 mm de espesor, color negro
Información ambiental:
Consumo energético: 561 MJ
CO2: 83,028 Kg
Materia prima: 100 %
Post reciclaje: 0 %

### P09O Pavimento de corcho

**P09OL010** m² Pavimento de losetas de corcho aglomerado 40 mm (material)
Precio: 15.71
Pavimento de losetas de corcho aglomerado, sin aditivos, OSB4, para revestir suelos o paredes. Formato placas de 1000 x 500 mm y espesor 40 mm. Densidad 100-120 km/m3. Coef. de Conduc. termica: 0,037 / 0,04 W/m.ºC.

## P10 MATERIALES BITUMINOSOS

### P10A Productos asfáticos

**P10A010** t Betún asfáltico 160/220 (material)
Precio: 263.96
Betún asfáltico que cumple con las especificaciones del B 160/220 del artículo 211 del Pliego de Prescripciones Técnicas Generales para Obras de Carreteras y Puentes (PG-3) y las recogidas en el Anexo Nacional de la norma UNE EN 12591 para el betún 160/220.
Indicadores de impactos ambientales:
Energía incorporada: 3,4 MJ/kg y 0,9 kWh /kg
Emisiones: 0,5 CO2/kg

## P11 ARENAS Y ÁRIDOS (29/06/2020)

### P11A Arenas (29/06/2020)

| Código | Ud | Descripción | Precio |
|---|---|---|---|
| P11AT010 | m³ | Tierra (material; 29/06/2020) | 3.6 |
| P11AT020 | m³ | Arena de río 0/5 mm (material; 29/06/2020) | 13.63 |
| P11AT030 | m³ | Arena de río 0/6 mm (material; 29/06/2020) | 14.43 |

### P11B Áridos (29/06/2020)

| Código | Ud | Descripción | Precio |
|---|---|---|---|
| P11BM010 | t | Árido de machaqueo 0/6 (material; 29/06/2020) | 6.36 |
| P11BM020 | t | Árido de machaqueo 6/12 (material; 29/06/2020) | 5.69 |
| P11BM030 | t | Árido de machaqueo 12/18 (material; 29/06/2020) | 5.27 |
| P11BM040 | t | Árido de machaqueo 18/25 (material; 29/06/2020) | 4.99 |

**04.02.00.11** m³ Hormigón blanco (HA, HM o HP) (material)
Precio: 0
Hormigón preparado en central para la fabricación de estructuras de cualquier tipo, tanto de hormigón armado como en masa. Pilares, vigas, cerramientos, etc, con la particularidad del acabado en color blanco.
Datos técnicos:
Clases resistentes (Mpa): 20, 25, 30, 35, 40, 45 y 50.
Consistencias (cm): Plástica, Blanda, Fluida, Liquida.
Tamaño máximo de árido (mm):12,20.
Ambientes de exposición: I, IIa, IIb, IIIa, IV, Qa, E, F y H.
Áridos seleccionados y bajas relaciones a/c.
Aditivos seleccionados que garantizan la uniformidad de color y la puesta en obra.

**07.01.02.03** u Ladrillo caravista 5 (material)
Precio: 0.42
Ladrillo cerámico perforado visto, liso, medidas 29x14x5 cm.
Indicadores de impactos ambientales:
Consumo energético: 6,085 MJ/
Carbono incorporado: 0,46168 kgCO2/kg
Materia prima: 100 %
Post reciclaje: 0 %

**07.01.02.04** u Ladrillo hidrofugado caravista 5 (material)
Precio: 0.38
Ladrillo cerámico perforado visto hidrofugado, liso, medidas 29x14x5 cm.
Indicadores de impactos ambientales:
Consumo energético: 6,085 MJ/
Carbono incorporado: 0,46168 kgCO2/kg
Materia prima: 100 %
Post reciclaje: 0 %
